# Trasdosado autoportante de placas de silicato cálcico. Sistema "PROMAT"

- Propiedad del archivo: CYPE INGENIEROS, S.A.
- Formato: FIEBDC-3/2002
- Divisa: EUR
- Costes indirectos: 3.00 %
- IVA: 21.00 %

## R Revestimientos y trasdosados

### RR Trasdosados

#### RRS De placas de silicato cálcico

**RRS010** m² Trasdosado autoportante de placas de silicato cálcico. Sistema "PROMAT".
Trasdosado autoportante libre, con resistencia al fuego EI 180, según UNE-EN 1364-1, sistema Trasdosado Promatect-100X "PROMAT", de 50 mm de espesor, formado por placa de silicato cálcico tipo cortafuego de 12 mm de espesor, atornilladas directamente a una estructura autoportante de acero galvanizado formada por canales horizontales, sólidamente fijados al suelo y al techo y montantes verticales de 50 mm y 0,6 mm de espesor con una modulación de 600 mm y con disposición normal "N", montados sobre canales junto al paramento vertical. Incluso fijaciones para el anclaje de canales y montantes metálicos; tornillería para la fijación de las placas; pasta para el tratamiento de juntas y masilla intumescente Promaseal-A "PROMAT".
Criterio de valoración económica: El precio incluye la resolución de encuentros y puntos singulares, pero no incluye el aislamiento a colocar entre las placas y el paramento.
Incluye: Replanteo y trazado en el forjado inferior y en el superior de los perfiles. Colocación y fijación de los montantes sobre los elementos horizontales. Corte de las placas. Fijación de las placas. Tratamiento de juntas.
Criterio de medición de proyecto: Superficie medida según documentación gráfica de Proyecto, sin duplicar esquinas ni encuentros.
Criterio de medición de obra: Se medirá la superficie realmente ejecutada según especificaciones de Proyecto, sin duplicar esquinas ni encuentros.

| Código | Ud | Descripción | Rendimiento | Precio | Importe |
|---|---|---|---|---|---|
| mt12psg070i | m | Canal de perfil de acero galvanizado de 50 mm de anchura, según UNE-EN 14195. (material) | 0.800 | 2.71 | 2.17 |
| mt12psg060i | m | Montante de perfil de acero galvanizado de 50 mm de anchura, según UNE-EN 14195. (material) | 2.000 | 3.22 | 6.44 |
| mt12plo010pd | m² | Placa de silicato cálcico Promatect-100X "PROMAT", de 1200x2000 mm y 12 mm de espesor, con los bordes longitudinales afinados. (material) | 1.050 | 15.45 | 16.22 |
| mt12psg081c | Ud | Tornillo autoperforante 3,5x25 mm. (material) | 10.000 | 0.01 | 0.10 |
| mt12psg220 | Ud | Fijación compuesta por taco y tornillo 5x27. (material) | 2.000 | 0.06 | 0.12 |
| mt12ppo010d | kg | Pasta de juntas "PROMAT". (material) | 0.250 | 1.73 | 0.43 |
| mt41php030a | Ud | Cartucho de 310 ml de masilla intumescente monocomponente, a base de resinas acrílicas, con propiedades ignífugas, Promaseal-A "PROMAT", color blanco, Euroclase D-s2, d0 de reacción al fuego, según UNE-EN 13501-1, apta para ser pintada, clase Y1, según EOTA TR024. (material) | 0.200 | 7.13 | 1.43 |
| op00fre010 |  | Fresadora. | 1.000 | 0.00 | 0.00 |
| op00sie010 |  | Sierra de calar. | 1.000 | 0.00 | 0.00 |
| op00tal010 |  | Taladro. | 1.000 | 0.00 | 0.00 |
| op00ato010 |  | Atornillador. | 1.000 | 0.00 | 0.00 |
| mo053 | h | Oficial 1ª montador de prefabricados interiores. (mano de obra) | 0.475 | 23.74 | 11.28 |
| mo100 | h | Ayudante montador de prefabricados interiores. (mano de obra) | 0.475 | 21.94 | 10.42 |
| % | % | Costes directos complementarios | 2 % | 48.61 | 0.97 |
|  |  | Costes directos |  |  | 49.58 |
