# Trampilla para trasdosado de placas de yeso laminado. Sistema "KNAUF"

- Propiedad del archivo: CYPE INGENIEROS, S.A.
- Formato: FIEBDC-3/2002
- Divisa: EUR
- Costes indirectos: 3.00 %
- IVA: 21.00 %

## R Revestimientos y trasdosados

### RR Trasdosados

#### RRY De placas de yeso laminado

**RRY021** Ud Trampilla para trasdosado de placas de yeso laminado. Sistema "KNAUF".
Trampilla de registro gama Básica, Star 15, sistema E102.c "KNAUF", de 300x300 mm, formada por marco de aluminio y puerta de placa de yeso laminado (1 impregnada (H1), de 15 mm de espesor), para trasdosado de placas de yeso laminado. Incluso accesorios de montaje.
Criterio de valoración económica: El precio incluye la resolución de encuentros y puntos singulares.
Incluye: Marcado y corte de la placa de yeso laminado. Colocación de la trampilla.
Criterio de medición de proyecto: Número de unidades previstas, según documentación gráfica de Proyecto.
Criterio de medición de obra: Se medirá el número de unidades realmente colocadas según especificaciones de Proyecto.

| Código | Ud | Descripción | Rendimiento | Precio | Importe |
|---|---|---|---|---|---|
| mt12ppk060adffcb | Ud | Trampilla de registro gama Básica, Star 15, sistema E102.c "KNAUF", de 300x300 mm, formada por marco de aluminio y puerta de placa de yeso laminado (1 impregnada (H1), de 15 mm de espesor). (material) | 1.000 | 44.33 | 44.33 |
| op00fre010 |  | Fresadora. | 0.100 | 0.00 | 0.00 |
| op00ato010 |  | Atornillador. | 0.100 | 0.00 | 0.00 |
| mo053 | h | Oficial 1ª montador de prefabricados interiores. (mano de obra) | 0.100 | 22.74 | 2.27 |
| mo100 | h | Ayudante montador de prefabricados interiores. (mano de obra) | 0.100 | 21.02 | 2.10 |
| % | % | Costes directos complementarios | 2 % | 48.70 | 0.97 |
|  |  | Costes directos |  |  | 49.67 |
