# Rodapié de acero inoxidable

- Propiedad del archivo: CYPE INGENIEROS, S.A.
- Formato: FIEBDC-3/2002
- Divisa: EUR
- Costes indirectos: 3.00 %
- IVA: 21.00 %

## R Revestimientos y trasdosados

### RS Pavimentos

#### RSD Remates de pavimento

**RSD010** m Rodapié de acero inoxidable.
Rodapié de acero inoxidable AISI 304, acabado cepillado, de 80 mm de altura. COLOCACIÓN: con adhesivo.
Incluye: Limpieza y preparación de la superficie soporte. Replanteo. Corte del rodapié. Colocación y fijación del rodapié. Resolución de esquinas y encuentros. Limpieza final.
Criterio de medición de proyecto: Longitud medida según documentación gráfica de Proyecto, sin incluir huecos de puertas. No se ha incrementado la medición por roturas y recortes, ya que en la descomposición se ha considerado un 5% más de piezas.
Criterio de medición de obra: Se medirá la longitud realmente ejecutada según especificaciones de Proyecto.

| Código | Ud | Descripción | Rendimiento | Precio | Importe |
|---|---|---|---|---|---|
| mt47adc110a | kg | Adhesivo especial de poliuretano bicomponente. (material) | 0.080 | 4.67 | 0.37 |
| mt18rpp020b | m | Rodapié de acero inoxidable AISI 304, acabado cepillado, de 80 mm de altura, incluso piezas para uniones, resolución de ángulos y terminaciones. (material) | 1.050 | 32.00 | 33.60 |
| mo023 | h | Oficial 1ª solador. (mano de obra) | 0.120 | 23.10 | 2.77 |
| % | % | Costes directos complementarios | 2 % | 36.74 | 0.73 |
|  |  | Costes directos |  |  | 37.47 |
