# Tarima flotante para interior, de tablas machihembradas de madera maciza, acabado cepillado, sin tratar

- Propiedad del archivo: CYPE INGENIEROS, S.A.
- Formato: FIEBDC-3/2002
- Divisa: EUR
- Costes indirectos: 3.00 %
- IVA: 21.00 %

## R Revestimientos y trasdosados

### RS Pavimentos

#### RSM De madera

**RSM025** m² Tarima flotante para interior, de tablas machihembradas de madera maciza, acabado cepillado, sin tratar.
Tarima flotante para interior, de tablas machihembradas de madera maciza de pino, acabado cepillado, sin tratar, con variaciones de color y presencia de nudos sanos, de 17 mm de espesor, ensambladas entre sí mediante clips, colocadas en espiga sobre capa de aislamiento. Incluso accesorios de montaje.
Criterio de valoración económica: El precio no incluye la capa de aislamiento ni la capa de acabado.
Incluye: Colocación y recorte de la primera hilada por una esquina de la habitación. Colocación y recorte de las siguientes hiladas. Unión de las tablas mediante clips. Colocación y recorte de la última hilada.
Criterio de medición de proyecto: Superficie útil, medida según documentación gráfica de Proyecto. No se ha incrementado la medición por roturas y recortes, ya que en la descomposición se ha considerado un 5% más de piezas.
Criterio de medición de obra: Se medirá la superficie realmente ejecutada según especificaciones de Proyecto.

| Código | Ud | Descripción | Rendimiento | Precio | Importe |
|---|---|---|---|---|---|
| mt18mta070c | m² | Tarima flotante para interior, de tablas machihembradas de madera maciza de pino, acabado cepillado, sin tratar, con variaciones de color y presencia de nudos sanos, de 17 mm de espesor. (material) | 1.050 | 13.80 | 14.49 |
| mt18mva100 | Ud | Clip para fijación de tabla de madera en tarima flotante. (material) | 13.000 | 0.20 | 2.60 |
| mt18mva021 | Ud | Accesorios de montaje para colocación de tarima flotante con clips. (material) | 0.500 | 2.15 | 1.08 |
| op00cla010 |  | Clavadora neumática. | 1.000 | 0.00 | 0.00 |
| op00cep010 |  | Garlopa. | 1.000 | 0.00 | 0.00 |
| op00tro010 |  | Tronzador. | 1.000 | 0.00 | 0.00 |
| mo025 | h | Oficial 1ª instalador de pavimentos de madera. (mano de obra) | 0.450 | 22.13 | 9.96 |
| mo063 | h | Ayudante instalador de pavimentos de madera. (mano de obra) | 0.450 | 21.02 | 9.46 |
| % | % | Costes directos complementarios | 2 % | 37.59 | 0.75 |
|  |  | Costes directos |  |  | 38.34 |
