# Parquet mosaico

- Propiedad del archivo: CYPE INGENIEROS, S.A.
- Formato: FIEBDC-3/2002
- Divisa: EUR
- Costes indirectos: 3.00 %
- IVA: 21.00 %

## R Revestimientos y trasdosados

### RS Pavimentos

#### RSM De madera

**RSM030** m² Parquet mosaico.
Parquet mosaico lamparquet, formado por tablillas de madera de castaño, de 250x50x10 mm, adosadas unas a otras pero no unidas entre sí, colocadas con adhesivo a base de poliuretano en espiga. Incluso acuchillado, lijado, plastecido, aplicación de fondos y barnizado final con tres manos de barniz de poliuretano de dos componentes P-6/8.
Incluye: Vertido y extendido sobre el soporte del adhesivo. Colocación de las tablas de parquet. Limpieza del adhesivo sobrante. Acuchillado y lijado de la superficie. Plastecido y aplicación de fondos. Barnizado.
Criterio de medición de proyecto: Superficie útil, medida según documentación gráfica de Proyecto. No se ha incrementado la medición por roturas y recortes, ya que en la descomposición se ha considerado un 5% más de piezas.
Criterio de medición de obra: Se medirá la superficie realmente ejecutada según especificaciones de Proyecto.

| Código | Ud | Descripción | Rendimiento | Precio | Importe |
|---|---|---|---|---|---|
| mt18mva040 | kg | Adhesivo de reacción de poliuretano, para pegado de madera. (material) | 1.100 | 3.33 | 3.66 |
| mt18mpm020b | m² | Tablilla de lamparquet, madera maciza de castaño, 250x50x10 mm, según UNE-EN 13227 y UNE-EN 14342. (material) | 1.050 | 12.51 | 13.14 |
| mt27tmp010 | l | Barniz de poliuretano de dos componentes P-6/8. (material) | 0.900 | 9.89 | 8.90 |
| mq08war160 | h | Lijadora de aplicación en pavimentos de madera, equipada con rodillos para lija y sistema de aspiración. (maquinaria) | 0.150 | 4.76 | 0.71 |
| op00cla010 |  | Clavadora neumática. | 1.000 | 0.00 | 0.00 |
| op00cep010 |  | Garlopa. | 1.000 | 0.00 | 0.00 |
| op00tro010 |  | Tronzador. | 1.000 | 0.00 | 0.00 |
| mo025 | h | Oficial 1ª instalador de pavimentos de madera. (mano de obra) | 0.970 | 22.13 | 21.47 |
| mo063 | h | Ayudante instalador de pavimentos de madera. (mano de obra) | 0.400 | 21.02 | 8.41 |
| % | % | Costes directos complementarios | 2 % | 56.29 | 1.13 |
|  |  | Costes directos |  |  | 57.42 |
