# Perfil para remate lateral de tarima de madera para exterior

- Propiedad del archivo: CYPE INGENIEROS, S.A.
- Formato: FIEBDC-3/2002
- Divisa: EUR
- Costes indirectos: 3.00 %
- IVA: 21.00 %

## R Revestimientos y trasdosados

### RS Pavimentos

#### RSM De madera

**RSM023** m Perfil para remate lateral de tarima de madera para exterior.
Perfil de madera maciza, de pino Suecia, de hasta 100 mm de altura y 24 mm de espesor, cepillado, para aplicación de un tratamiento protector y decorativo en obra, con accesorios de montaje, para remate lateral de tarima de madera para exterior.
Criterio de valoración económica: El precio no incluye la capa de acabado.
Incluye: Replanteo, marcado y corte de la parte sobrante del perfil de remate lateral. Fijación del perfil de remate lateral a los rastreles.
Criterio de medición de proyecto: Longitud medida según documentación gráfica de Proyecto. No se ha incrementado la medición por roturas y recortes, ya que en la descomposición se ha considerado un 5% más de piezas.
Criterio de medición de obra: Se medirá la longitud realmente ejecutada según especificaciones de Proyecto.

| Código | Ud | Descripción | Rendimiento | Precio | Importe |
|---|---|---|---|---|---|
| mt18mta031a | m | Perfil de madera maciza, de pino Suecia, de hasta 100 mm de altura y 24 mm de espesor, cepillado, para aplicación de un tratamiento protector y decorativo en obra, con accesorios de montaje; para remate lateral de tarima de madera para exterior. (material) | 1.050 | 4.70 | 4.94 |
| mo025 | h | Oficial 1ª instalador de pavimentos de madera. (mano de obra) | 0.100 | 23.10 | 2.31 |
| mo063 | h | Ayudante instalador de pavimentos de madera. (mano de obra) | 0.100 | 21.94 | 2.19 |
| % | % | Costes directos complementarios | 2 % | 9.44 | 0.19 |
|  |  | Costes directos |  |  | 9.63 |
