# Rodapié de PVC para pavimento textil

- Propiedad del archivo: CYPE INGENIEROS, S.A.
- Formato: FIEBDC-3/2002
- Divisa: EUR
- Costes indirectos: 3.00 %
- IVA: 21.00 %

## R Revestimientos y trasdosados

### RS Pavimentos

#### RST Textiles (moquetas)

**RST100** m Rodapié de PVC para pavimento textil.
Rodapié de PVC con fibra dura, de 100 mm de altura, color a elegir. Colocación en obra: con adhesivo.
Incluye: Limpieza y preparación de la superficie soporte. Replanteo. Corte, colocación y fijación del rodapié.
Criterio de medición de proyecto: Longitud medida según documentación gráfica de Proyecto, sin incluir huecos de puertas. No se ha incrementado la medición por roturas y recortes, ya que en la descomposición se ha considerado un 5% más de piezas.
Criterio de medición de obra: Se medirá la longitud realmente ejecutada según especificaciones de Proyecto.

| Código | Ud | Descripción | Rendimiento | Precio | Importe |
|---|---|---|---|---|---|
| mt18dww010a | kg | Adhesivo de contacto a base de resina acrílica en dispersión acuosa, para pavimento de goma, caucho, linóleo, PVC, moqueta y textil. (material) | 0.050 | 4.62 | 0.23 |
| mt18rpv050c | m | Rodapié de PVC con fibra dura, de 100 mm de altura, color a elegir, suministrado en tramos de 5,15 m de longitud. (material) | 1.050 | 4.00 | 4.20 |
| mo027 | h | Oficial 1ª instalador de moquetas y revestimientos textiles. (mano de obra) | 0.050 | 22.13 | 1.11 |
| % | % | Costes directos complementarios | 2 % | 5.54 | 0.11 |
|  |  | Costes directos |  |  | 5.65 |
