# Encuentro de falso techo continuo de placas de escayola con paramento vertical

- Propiedad del archivo: CYPE INGENIEROS, S.A.
- Formato: FIEBDC-3/2002
- Divisa: EUR
- Costes indirectos: 3.00 %
- IVA: 21.00 %

## R Revestimientos y trasdosados

### RT Falsos techos en interiores

#### RTA Continuos, de placas de escayola

**RTA022** m Encuentro de falso techo continuo de placas de escayola con paramento vertical.
Formación de encuentro entre el falso techo continuo de placas de escayola y el paramento vertical, mediante la formación de un foseado perimetral de escayola de 4 cm; dejando una separación mínima de 5 mm entre las placas y el paramento. Incluso pasta de escayola para la fijación de las piezas y el relleno de las juntas.
Incluye: Replanteo y trazado en el paramento. Presentación y corte de las piezas. Humectación de la base de fijación. Extendido de la pasta de agarre. Colocación y rejuntado de las piezas.
Criterio de medición de proyecto: Longitud medida según documentación gráfica de Proyecto.
Criterio de medición de obra: Se medirá la longitud realmente ejecutada según especificaciones de Proyecto.

| Código | Ud | Descripción | Rendimiento | Precio | Importe |
|---|---|---|---|---|---|
| mt09pes010 | m³ | Pasta de escayola, según UNE-EN 13279-1. (material) | 0.001 | 173.60 | 0.17 |
| mt12rea400eh | m | Fosa de escayola, de 4 cm, para solución perimetral de falso techo. (material) | 1.100 | 1.57 | 1.73 |
| mo035 | h | Oficial 1ª escayolista. (mano de obra) | 0.200 | 23.10 | 4.62 |
| mo117 | h | Peón escayolista. (mano de obra) | 0.200 | 21.69 | 4.34 |
| % | % | Costes directos complementarios | 2 % | 10.86 | 0.22 |
|  |  | Costes directos |  |  | 11.08 |
