# Trampilla para falso techo continuo de placas de yeso laminado. Sistema "KNAUF"

- Propiedad del archivo: CYPE INGENIEROS, S.A.
- Formato: FIEBDC-3/2002
- Divisa: EUR
- Costes indirectos: 3.00 %
- IVA: 21.00 %

## R Revestimientos y trasdosados

### RT Falsos techos en interiores

#### RTC Continuos, de placas de yeso laminado

**RTC021** Ud Trampilla para falso techo continuo de placas de yeso laminado. Sistema "KNAUF".
Trampilla de registro gama Metálica, Metálica con llave, sistema E101 "KNAUF", de 300x300 mm, formada por marco de aluminio y puerta de aluminio, para falso techo continuo de placas de yeso laminado. Incluso accesorios de montaje.
Incluye: Marcado y corte de la placa de yeso laminado. Colocación de la trampilla. Resolución de encuentros y puntos singulares.
Criterio de medición de proyecto: Número de unidades previstas, según documentación gráfica de Proyecto.
Criterio de medición de obra: Se medirá el número de unidades realmente colocadas según especificaciones de Proyecto.

| Código | Ud | Descripción | Rendimiento | Precio | Importe |
|---|---|---|---|---|---|
| mt12ppk060cabaab | Ud | Trampilla de registro gama Metálica, Metálica con llave, sistema E101 "KNAUF", de 300x300 mm, formada por marco de aluminio y puerta de aluminio. (material) | 1.000 | 11.09 | 11.09 |
| op00fre010 |  | Fresadora. | 0.100 | 0.00 | 0.00 |
| mo015 | h | Oficial 1ª montador de falsos techos. (mano de obra) | 0.300 | 22.74 | 6.82 |
| mo082 | h | Ayudante montador de falsos techos. (mano de obra) | 0.150 | 21.02 | 3.15 |
| % | % | Costes directos complementarios | 2 % | 21.06 | 0.42 |
|  |  | Costes directos |  |  | 21.48 |
