# Inodoro bidé de porcelana sanitaria, "GEBERIT"

- Propiedad del archivo: CYPE INGENIEROS, S.A.
- Formato: FIEBDC-3/2002
- Divisa: EUR
- Costes indirectos: 3.00 %
- IVA: 21.00 %

## S Señalización y equipamiento

### SA Aparatos sanitarios

#### SAA Inodoros bidé

**SAA010** Ud Inodoro bidé de porcelana sanitaria, "GEBERIT".
Inodoro bidé suspendido, de porcelana sanitaria, de color blanco, serie AquaClean, código de pedido 146.212.11.1, modelo Mera Comfort "GEBERIT", de 395x590x350 mm, alimentación a 230 V y 50 Hz, con asiento y tapa, con calefacción y función de cierre amortiguado, tapa con apertura automática, sistema híbrido de agua caliente con conexión a la red de agua caliente y depósito de agua caliente integrado, unidad de extracción de olores, brazo de secador extensible, secador activable, kit de conexión de suministro, programa de descalcificación, líquido descalcificador, brazo de ducha extensible, ducha de dos chorros con temperatura, intensidad del agua y tiempo de flujo ajustables, con tecnología WhirlSpray, cabezal femenino separado, protegido en posición de reposo, kit de limpieza, juego de manguitos para inodoro, mando a distancia con soporte mural y fijaciones. Incluso silicona para sellado de juntas.
Incluye: Replanteo. Colocación y fijación del aparato. Conexión a la red de evacuación. Conexión a las redes de agua fría y caliente. Conexión a la red eléctrica. Montaje de accesorios y complementos. Comprobación de su correcto funcionamiento. Sellado de juntas.
Criterio de medición de proyecto: Número de unidades previstas, según documentación gráfica de Proyecto.
Criterio de medición de obra: Se medirá el número de unidades realmente colocadas según especificaciones de Proyecto.

| Código | Ud | Descripción | Rendimiento | Precio | Importe |
|---|---|---|---|---|---|
| mt30geb565a | Ud | Inodoro bidé suspendido, de porcelana sanitaria, de color blanco, serie AquaClean, código de pedido 146.212.11.1, modelo Mera Comfort "GEBERIT", de 395x590x350 mm, alimentación a 230 V y 50 Hz, con asiento y tapa, con calefacción y función de cierre amortiguado, tapa con apertura automática, sistema híbrido de agua caliente con conexión a la red de agua caliente y depósito de agua caliente integrado, unidad de extracción de olores, brazo de secador extensible, secador activable, kit de conexión de suministro, programa de descalcificación, líquido descalcificador, brazo de ducha extensible, ducha de dos chorros con temperatura, intensidad del agua y tiempo de flujo ajustables, con tecnología WhirlSpray, cabezal femenino separado, protegido en posición de reposo, kit de limpieza, juego de manguitos para inodoro, mando a distancia con soporte mural y fijaciones. (material) | 1.000 | 5790.00 | 5790.00 |
| mt30www005 | Ud | Cartucho de 300 ml de silicona ácida monocomponente, fungicida, para sellado de juntas en ambientes húmedos. (material) | 0.012 | 7.50 | 0.09 |
| op00ato010 |  | Atornillador. | 1.000 | 0.00 | 0.00 |
| op00mar010 |  | Martillo. | 1.000 | 0.00 | 0.00 |
| op00tal010 |  | Taladro. | 1.000 | 0.00 | 0.00 |
| mo008 | h | Oficial 1ª fontanero. (mano de obra) | 1.500 | 22.74 | 34.11 |
| % | % | Costes directos complementarios | 2 % | 5824.20 | 116.48 |
|  |  | Costes directos |  |  | 5940.68 |
