# Inodoro con tanque bajo, de porcelana sanitaria

- Propiedad del archivo: CYPE INGENIEROS, S.A.
- Formato: FIEBDC-3/2002
- Divisa: EUR
- Costes indirectos: 3.00 %
- IVA: 21.00 %

## S Señalización y equipamiento

### SA Aparatos sanitarios

#### SAI Inodoros

**SAI005** Ud Inodoro con tanque bajo, de porcelana sanitaria.
Taza de inodoro de tanque bajo, con salida para conexión horizontal y fijación vista, de porcelana sanitaria, acabado termoesmaltado, color blanco, código de pedido 500.282.01.1, serie Selnova "GEBERIT", de 360x670x390 mm, con borde de descarga, con cisterna de inodoro, de doble descarga, con conexión de suministro inferior, de porcelana sanitaria, acabado termoesmaltado, color blanco, código de pedido 500.268.01.1 y con asiento y tapa de inodoro, de Duroplast, de caída amortiguada, con anclajes de sujeción rápida, código de pedido 500.335.01.1. Incluso silicona para sellado de juntas.
Incluye: Replanteo. Colocación y fijación del aparato. Montaje del desagüe. Conexión a la red de evacuación. Montaje de la grifería. Conexión a la red de agua fría. Comprobación de su correcto funcionamiento. Sellado de juntas.
Criterio de medición de proyecto: Número de unidades previstas, según documentación gráfica de Proyecto.
Criterio de medición de obra: Se medirá el número de unidades realmente colocadas según especificaciones de Proyecto.

| Código | Ud | Descripción | Rendimiento | Precio | Importe |
|---|---|---|---|---|---|
| mt30seg130aa | Ud | Taza de inodoro de tanque bajo, con salida para conexión horizontal y fijación vista, de porcelana sanitaria, acabado termoesmaltado, color blanco, código de pedido 500.282.01.1, serie Selnova "GEBERIT", de 360x670x390 mm, con borde de descarga, según UNE-EN 997, con elementos de fijación. (material) | 1.000 | 124.80 | 124.80 |
| mt30seg131k | Ud | Cisterna de inodoro, de doble descarga, con conexión de suministro inferior, de porcelana sanitaria, acabado termoesmaltado, color blanco, código de pedido 500.268.01.1, serie Selnova "GEBERIT", de 365x163x380 mm, con juego de mecanismos de descarga doble de 6-4 litros, ajustable a 6-3 litros, según UNE-EN 997. (material) | 1.000 | 78.20 | 78.20 |
| mt30seg111dd | Ud | Asiento y tapa de inodoro, de Duroplast, de caída amortiguada, con anclajes de sujeción rápida, código de pedido 500.335.01.1, serie Selnova "GEBERIT". (material) | 1.000 | 85.30 | 85.30 |
| mt30lla020 | Ud | Llave de regulación de 1/2", para inodoro, acabado cromado. (material) | 1.000 | 14.50 | 14.50 |
| mt38tew010a | Ud | Latiguillo flexible de 20 cm y 1/2" de diámetro. (material) | 1.000 | 2.85 | 2.85 |
| mt30www005 | Ud | Cartucho de 300 ml de silicona ácida monocomponente, fungicida, para sellado de juntas en ambientes húmedos. (material) | 0.012 | 6.00 | 0.07 |
| op00ato010 |  | Atornillador. | 1.000 | 0.00 | 0.00 |
| op00mar010 |  | Martillo. | 1.000 | 0.00 | 0.00 |
| op00tal010 |  | Taladro. | 1.000 | 0.00 | 0.00 |
| mo008 | h | Oficial 1ª fontanero. (mano de obra) | 1.500 | 20.48 | 30.72 |
| % | % | Costes directos complementarios | 2 % | 336.44 | 6.73 |
|  |  | Costes directos |  |  | 343.17 |
