# Bastidor empotrado para inodoro suspendido

- Propiedad del archivo: CYPE INGENIEROS, S.A.
- Formato: FIEBDC-3/2002
- Divisa: EUR
- Costes indirectos: 3.00 %
- IVA: 21.00 %

## S Señalización y equipamiento

### SA Aparatos sanitarios

#### SAI Inodoros

**SAI100** Ud Bastidor empotrado para inodoro suspendido.
Bastidor premontado de acero galvanizado, para inodoro o bidé suspendidos, probado para una carga de 400 kg, con fijaciones y soporte regulable en altura. Instalación empotrada en muro de fábrica.
Incluye: Replanteo. Colocación y fijación.
Criterio de medición de proyecto: Número de unidades previstas, según documentación gráfica de Proyecto.
Criterio de medición de obra: Se medirá el número de unidades realmente colocadas según especificaciones de Proyecto.

| Código | Ud | Descripción | Rendimiento | Precio | Importe |
|---|---|---|---|---|---|
| mt30oli083a | Ud | Bastidor premontado de acero galvanizado, para inodoro o bidé suspendidos, probado para una carga de 400 kg, con fijaciones y soporte regulable en altura, para empotrar en muro de fábrica. (material) | 1.000 | 73.96 | 73.96 |
| op00tal010 |  | Taladro. | 1.000 | 0.00 | 0.00 |
| op00ato010 |  | Atornillador. | 1.000 | 0.00 | 0.00 |
| mo008 | h | Oficial 1ª fontanero. (mano de obra) | 0.200 | 23.74 | 4.75 |
| % | % | Costes directos complementarios | 2 % | 78.71 | 1.57 |
|  |  | Costes directos |  |  | 80.28 |
