# Lavamanos mural, de arcilla refractaria

- Propiedad del archivo: CYPE INGENIEROS, S.A.
- Formato: FIEBDC-3/2002
- Divisa: EUR
- Costes indirectos: 3.00 %
- IVA: 21.00 %

## S Señalización y equipamiento

### SA Aparatos sanitarios

#### SAM Lavamanos

**SAM033** Ud Lavamanos mural, de arcilla refractaria.
Lavamanos asimétrico mural con superficie de apoyo a la izquierda, de arcilla refractaria, acabado termoesmaltado, color blanco, de 530x310x135 mm, con un orificio para la grifería a la derecha, con válvula de desagüe de latón cromado y juego de fijación de 2 piezas, y desagüe con sifón botella compacto para el ahorro de espacio en muebles de baño, de polipropileno color blanco. Incluso silicona para sellado de juntas.
Criterio de valoración económica: El precio no incluye la grifería.
Incluye: Replanteo. Colocación y fijación del aparato. Montaje del desagüe. Conexión a la red de evacuación. Comprobación de su correcto funcionamiento. Sellado de juntas.
Criterio de medición de proyecto: Número de unidades previstas, según documentación gráfica de Proyecto.
Criterio de medición de obra: Se medirá el número de unidades realmente colocadas según especificaciones de Proyecto.

| Código | Ud | Descripción | Rendimiento | Precio | Importe |
|---|---|---|---|---|---|
| mt30sig010f | Ud | Lavamanos asimétrico mural con superficie de apoyo a la izquierda, de arcilla refractaria, acabado termoesmaltado, color blanco, de 530x310x135 mm, con un orificio para la grifería a la derecha, según UNE 67001. (material) | 1.000 | 225.33 | 225.33 |
| mt30asg030a | Ud | Válvula de desagüe de latón cromado, de 50 mm de longitud. (material) | 1.000 | 67.90 | 67.90 |
| mt30asg050a | Ud | Juego de fijación de 2 piezas, para lavamanos. (material) | 1.000 | 12.80 | 12.80 |
| mt30asg060a | Ud | Sifón botella compacto para el ahorro de espacio en muebles de baño, de polipropileno color blanco, con salida de 32 mm de diámetro exterior, para lavabo, con juntas y codo con tuerca de unión. (material) | 1.000 | 48.79 | 48.79 |
| mt30www005 | Ud | Cartucho de 300 ml de silicona ácida monocomponente, fungicida, para sellado de juntas en ambientes húmedos. (material) | 0.012 | 7.50 | 0.09 |
| op00tal010 |  | Taladro. | 1.000 | 0.00 | 0.00 |
| op00mar010 |  | Martillo. | 1.000 | 0.00 | 0.00 |
| op00ato010 |  | Atornillador. | 1.000 | 0.00 | 0.00 |
| mo008 | h | Oficial 1ª fontanero. (mano de obra) | 1.200 | 22.74 | 27.29 |
| % | % | Costes directos complementarios | 2 % | 382.20 | 7.64 |
|  |  | Costes directos |  |  | 389.84 |
