# Inodoro químico portátil

- Propiedad del archivo: CYPE INGENIEROS, S.A.
- Formato: FIEBDC-3/2002
- Divisa: EUR
- Costes indirectos: 3.00 %
- IVA: 21.00 %

## S Señalización y equipamiento

### SA Aparatos sanitarios

#### SAP Inodoros portátiles

**SAP010** Ud Inodoro químico portátil.
Inodoro químico portátil de polietileno de alta densidad con depósito de agua limpia con bomba de fuelle, depósito de desechos extraíble de 10 litros de capacidad, asiento y tapa, de 300x410x350 mm, peso 5,75 kg, para un peso máximo de 180 kg y hasta 50 descargas entre cada recarga de agua limpia, con pastilla de aditivo químico recubierto de plástico biodegradable soluble en agua.
Incluye: Colocación. Introducción de la pastilla en el depósito de desechos. Llenado del depósito con agua limpia. Comprobación de su correcto funcionamiento.
Criterio de medición de proyecto: Número de unidades previstas, según documentación gráfica de Proyecto.
Criterio de medición de obra: Se medirá el número de unidades realmente ejecutadas según especificaciones de Proyecto.

| Código | Ud | Descripción | Rendimiento | Precio | Importe |
|---|---|---|---|---|---|
| mt30iqp010a | Ud | Inodoro químico portátil de polietileno de alta densidad con depósito de agua limpia con bomba de fuelle, depósito de desechos extraíble de 10 litros de capacidad, asiento y tapa, de 300x410x350 mm, peso 5,75 kg, para un peso máximo de 180 kg y hasta 50 descargas entre cada recarga de agua limpia, de fácil transporte y limpieza. (material) | 1.000 | 90.00 | 90.00 |
| mt30iqp015 | Ud | Pastilla de aditivo químico recubierto de plástico biodegradable soluble en agua, para inodoro portátil. (material) | 1.000 | 1.56 | 1.56 |
| mo107 | h | Ayudante fontanero. (mano de obra) | 0.100 | 21.90 | 2.19 |
| % | % | Costes directos complementarios | 2 % | 93.75 | 1.88 |
|  |  | Costes directos |  |  | 95.63 |
