# Cinta autoadhesiva, para el sellado de juntas entre láminas de espuma de poliuretano de alta densidad

- Propiedad del archivo: CYPE INGENIEROS, S.A.
- Formato: FIEBDC-3/2002
- Divisa: EUR
- Costes indirectos: 3.00 %
- IVA: 21.00 %

## S Señalización y equipamiento

### SD Protecciones

#### SDR Láminas y paneles protectores para revestimientos murales

**SDR110** m Cinta autoadhesiva, para el sellado de juntas entre láminas de espuma de poliuretano de alta densidad.
Cinta autoadhesiva, de 2,5 cm de anchura, color a elegir, para el sellado de juntas entre láminas de espuma de poliuretano de alta densidad, suministrada en rollos de 135 cm de longitud.
Incluye: Preparación y limpieza del paramento vertical. Replanteo. Colocación del elemento.
Criterio de medición de proyecto: Longitud medida a ejes, según documentación gráfica de Proyecto.
Criterio de medición de obra: Se medirá, a ejes, la longitud realmente ejecutada según especificaciones de Proyecto.

| Código | Ud | Descripción | Rendimiento | Precio | Importe |
|---|---|---|---|---|---|
| mt53pdi100a | m | Cinta autoadhesiva, de 2,5 cm de anchura, color a elegir, para el sellado de juntas entre láminas de espuma de poliuretano de alta densidad, suministrada en rollos de 135 cm de longitud. (material) | 1.000 | 7.80 | 7.80 |
| mo080 | h | Ayudante montador. (mano de obra) | 0.050 | 21.94 | 1.10 |
| % | % | Costes directos complementarios | 2 % | 8.90 | 0.18 |
|  |  | Costes directos |  |  | 9.08 |
