# Papelera higiénica

- Propiedad del archivo: CYPE INGENIEROS, S.A.
- Formato: FIEBDC-3/2002
- Divisa: EUR
- Costes indirectos: 3.00 %
- IVA: 21.00 %

## S Señalización y equipamiento

### SM Baños

#### SMH Papeleras y contenedores higiénicos

**SMH010** Ud Papelera higiénica.
Papelera higiénica, de 3 litros de capacidad, de acero inoxidable AISI 430, con pedal de apertura de tapa, de 270 mm de altura y 170 mm de diámetro.
Criterio de medición de proyecto: Número de unidades previstas, según documentación gráfica de Proyecto.
Criterio de medición de obra: Se medirá el número de unidades realmente colocadas según especificaciones de Proyecto.

| Código | Ud | Descripción | Rendimiento | Precio | Importe |
|---|---|---|---|---|---|
| mt31abp100a | Ud | Papelera higiénica, de 3 litros de capacidad, de acero inoxidable AISI 430, con pedal de apertura de tapa, de 270 mm de altura y 170 mm de diámetro. (material) | 1.000 | 42.87 | 42.87 |
| mo107 | h | Ayudante fontanero. (mano de obra) | 0.050 | 20.98 | 1.05 |
| % | % | Costes directos complementarios | 2 % | 43.92 | 0.88 |
|  |  | Costes directos |  |  | 44.80 |
