# Superficie táctil antideslizante de resinas líquidas

- Propiedad del archivo: CYPE INGENIEROS, S.A.
- Formato: FIEBDC-3/2002
- Divisa: EUR
- Costes indirectos: 3.00 %
- IVA: 21.00 %

## S Señalización y equipamiento

### ST Sistemas para pavimentos táctiles

#### STR Resinas

**STR010** m² Superficie táctil antideslizante de resinas líquidas.
Superficie táctil antideslizante de resinas líquidas de metacrilato, realizada "in situ" con moldes sobre el pavimento, formada por bandas longitudinales de sección trapezoidal de 21,3 mm en la base y 19 mm en la parte superior, con una separación de 32 mm entre ellas y una altura de 3 mm, previa aplicación de resina epoxi bicomponente.
Incluye: Limpieza de la superficie soporte. Lijado de pequeñas adherencias e imperfecciones. Aplicación de la capa base. Replanteo y fijación de los moldes al pavimento. Aplicación de la resina. Retirada de los moldes.
Criterio de medición de proyecto: Superficie medida según documentación gráfica de Proyecto.
Criterio de medición de obra: Se medirá la superficie realmente ejecutada según especificaciones de Proyecto.

| Código | Ud | Descripción | Rendimiento | Precio | Importe |
|---|---|---|---|---|---|
| mt47pcd020a | kg | Resina epoxi bicomponente. (material) | 0.500 | 60.00 | 30.00 |
| mt47pta050 | kg | Resina líquida de metacrilato, de secado ultrarrápido. (material) | 3.350 | 19.56 | 65.53 |
| mt47pta055 | kg | Catalizador para resina de metacrilato. (material) | 0.350 | 156.52 | 54.78 |
| mt47pta025 | m² | Molde no reutilizable para la ejecución de superficies táctiles de resinas líquidas en pavimento. (material) | 1.000 | 39.13 | 39.13 |
| mt27wav030 | m | Cinta de papel de 5 cm de anchura. (material) | 2.000 | 0.08 | 0.16 |
| mo020 | h | Oficial 1ª construcción. (mano de obra) | 1.800 | 23.10 | 41.58 |
| mo113 | h | Peón ordinario construcción. (mano de obra) | 1.600 | 21.69 | 34.70 |
| % | % | Costes directos complementarios | 2 % | 265.88 | 5.32 |
|  |  | Costes directos |  |  | 271.20 |
