# Marquesina fotovoltaica para cobertura de vehículos, en aparcamiento exterior

- Propiedad del archivo: CYPE INGENIEROS, S.A.
- Formato: FIEBDC-3/2002
- Divisa: EUR
- Costes indirectos: 3.00 %
- IVA: 21.00 %

## U Urbanización interior de la parcela

### UC Aparcamientos

#### UCF Cubiertas fotovoltaicas

**UCF015** Ud Marquesina fotovoltaica para cobertura de vehículos, en aparcamiento exterior.
Marquesina fotovoltaica para cobertura de vehículos, en aparcamiento exterior, de 12x5 m y 10,44 kW de potencia total instalada, compuesta de kit de estructura, de acero galvanizado formado por pilares, vigas y correas, con uniones atornilladas en obra, de 2,5 m de altura libre en la parte baja, con un ángulo de inclinación de 11° y 6 m de distancia entre centros de pilares y cubierta de 36 módulo solar fotovoltaico de células de silicio policristalino, potencia máxima (Wp) 290 W, tensión a máxima potencia (Vmp) 32,88 V, intensidad a máxima potencia (Imp) 8,82 A, tensión en circuito abierto (Voc) 40,1 V, intensidad de cortocircuito (Isc) 9,27 A, eficiencia 17,45%, 120 células de 156x78 mm, vidrio exterior templado de 4 mm de espesor, capa adhesiva de etilvinilacetato (EVA), capa posterior de polifluoruro de vinilo, poliéster y polifluoruro de vinilo (TPT), marco de aluminio anodizado, temperatura de trabajo -40°C hasta 85°C, dimensiones 1675x992x35 mm, resistencia a la carga del viento 245 kg/m², resistencia a la carga de la nieve 551 kg/m², peso 18,48 kg, con caja de conexiones con diodos, cables y conectores. Incluso accesorios, tornillería, elementos de anclaje y material de conexionado eléctrico.
Criterio de valoración económica: El precio no incluye la excavación de la cimentación ni la formación de la cimentación.
Incluye: Replanteo y marcado de ejes de pilares. Montaje de la estructura metálica. Aplomado. Colocación y fijación de los módulos solares fotovoltaicos. Conexionado y comprobación de su correcto funcionamiento.
Criterio de medición de proyecto: Número de unidades previstas, según documentación gráfica de Proyecto.
Criterio de medición de obra: Se medirá el número de unidades realmente ejecutadas según especificaciones de Proyecto.

| Código | Ud | Descripción | Rendimiento | Precio | Importe |
|---|---|---|---|---|---|
| mt07mag010b | Ud | Kit de estructura, de acero galvanizado formado por pilares, vigas y correas, con uniones atornilladas en obra, de 2,5 m de altura libre en la parte baja, con un ángulo de inclinación de 11° y 6 m de distancia entre centros de pilares, para la formación de marquesina a un agua de 12x5 m, con accesorios, tornillería y elementos de anclaje. (material) | 1.000 | 2508.00 | 2508.00 |
| mt35sol045aqB | Ud | Módulo solar fotovoltaico de células de silicio policristalino, potencia máxima (Wp) 290 W, tensión a máxima potencia (Vmp) 32,88 V, intensidad a máxima potencia (Imp) 8,82 A, tensión en circuito abierto (Voc) 40,1 V, intensidad de cortocircuito (Isc) 9,27 A, eficiencia 17,45%, 120 células de 156x78 mm, vidrio exterior templado de 4 mm de espesor, capa adhesiva de etilvinilacetato (EVA), capa posterior de polifluoruro de vinilo, poliéster y polifluoruro de vinilo (TPT), marco de aluminio anodizado, temperatura de trabajo -40°C hasta 85°C, dimensiones 1675x992x35 mm, resistencia a la carga del viento 245 kg/m², resistencia a la carga de la nieve 551 kg/m², peso 18,48 kg, con caja de conexiones con diodos, cables y conectores. (material) | 36.000 | 112.52 | 4050.72 |
| mo047 | h | Oficial 1ª montador de estructura metálica. (mano de obra) | 5.000 | 23.03 | 115.15 |
| mo094 | h | Ayudante montador de estructura metálica. (mano de obra) | 5.000 | 21.86 | 109.30 |
| mo003 | h | Oficial 1ª electricista. (mano de obra) | 12.420 | 22.74 | 282.43 |
| mo102 | h | Ayudante electricista. (mano de obra) | 12.420 | 20.98 | 260.57 |
| % | % | Costes directos complementarios | 4 % | 7326.17 | 293.05 |
|  |  | Costes directos |  |  | 7619.22 |
