# Equipamiento

- Propiedad del archivo: CYPE INGENIEROS, S.A.
- Formato: FIEBDC-3/2002
- Divisa: EUR
- Costes indirectos: 3.00 %
- IVA: 21.00 %

## U Urbanización interior de la parcela

### UD Pistas deportivas

#### UDE Equipamientos

**UDE010** Ud Equipamiento.
Equipamiento deportivo para pista de pádel, formado por red de nylon reforzado, postes de apoyo y accesorios reglamentarios, según normativa federativa, con anclajes de suelo para postes de tubo de aluminio de 93 mm de diámetro y 420 mm de longitud, con tapa, recibidos en dado de hormigón HM-20/B/20/X0 de 50x50x40 cm.
Incluye: Replanteo. Preparación de los anclajes. Colocación del equipamiento.
Criterio de medición de proyecto: Número de unidades previstas, según documentación gráfica de Proyecto.
Criterio de medición de obra: Se medirá el número de unidades realmente ejecutadas según especificaciones de Proyecto.

| Código | Ud | Descripción | Rendimiento | Precio | Importe |
|---|---|---|---|---|---|
| mt10hmf010tLb | m³ | Hormigón HM-20/B/20/X0, fabricado en central. (material) | 0.300 | 85.80 | 25.74 |
| mt47ede011b | Ud | Vaina de aluminio para anclaje en suelo de poste de pádel, en tubo de 93 mm de diámetro y 420 mm de longitud, con tapa. (material) | 2.000 | 42.07 | 84.14 |
| mt47ede010b | Ud | Equipamiento deportivo para pista de pádel, compuesto de red de nylon reforzado, postes de apoyo y accesorios reglamentarios, según normativa federativa. (material) | 1.000 | 716.00 | 716.00 |
| au00auh040 |  | Vibrador de hormigón, eléctrico. | 1.000 | 0.00 | 0.00 |
| mo041 | h | Oficial 1ª construcción de obra civil. (mano de obra) | 4.000 | 22.13 | 88.52 |
| mo087 | h | Ayudante construcción de obra civil. (mano de obra) | 4.000 | 21.02 | 84.08 |
| % | % | Costes directos complementarios | 2 % | 998.48 | 19.97 |
|  |  | Costes directos |  |  | 1018.45 |
