# Arqueta de conexión eléctrica

- Propiedad del archivo: CYPE INGENIEROS, S.A.
- Formato: FIEBDC-3/2002
- Divisa: EUR
- Costes indirectos: 3.00 %
- IVA: 21.00 %

## U Urbanización interior de la parcela

### UI Iluminación exterior

#### UIA Arquetas

**UIA010** Ud Arqueta de conexión eléctrica.
Arqueta de conexión eléctrica, prefabricada de hormigón, sin fondo, registrable, de 80x80x110 cm de medidas interiores, con paredes rebajadas para la entrada de tubos, capaz de soportar una carga de 400 kN, con marco de acero galvanizado y tapa de hormigón armado aligerado, de 89,5x88,5 cm, para arqueta de conexión eléctrica, capaz de soportar una carga de 125 kN; previa excavación con medios manuales y posterior relleno del trasdós con material granular.
Incluye: Replanteo. Excavación con medios manuales. Eliminación de las tierras sueltas del fondo de la excavación. Colocación de la arqueta prefabricada. Ejecución de taladros para conexionado de tubos. Conexionado de los tubos a la arqueta. Colocación de la tapa y los accesorios. Relleno del trasdós.
Criterio de medición de proyecto: Número de unidades previstas, según documentación gráfica de Proyecto.
Criterio de medición de obra: Se medirá el número de unidades realmente ejecutadas según especificaciones de Proyecto.

| Código | Ud | Descripción | Rendimiento | Precio | Importe |
|---|---|---|---|---|---|
| mt35arg100g | Ud | Arqueta de conexión eléctrica, prefabricada de hormigón, sin fondo, registrable, de 80x80x110 cm de medidas interiores, con paredes rebajadas para la entrada de tubos, capaz de soportar una carga de 400 kN. (material) | 1.000 | 105.48 | 105.48 |
| mt35arg105e | Ud | Marco de acero galvanizado y tapa de hormigón armado aligerado, de 89,5x88,5 cm, para arqueta de conexión eléctrica, capaz de soportar una carga de 125 kN. (material) | 1.000 | 112.32 | 112.32 |
| mt01arr010a | t | Grava de cantera, de 19 a 25 mm de diámetro. (material) | 1.738 | 11.50 | 19.99 |
| mo020 | h | Oficial 1ª construcción. (mano de obra) | 0.500 | 23.10 | 11.55 |
| mo077 | h | Ayudante construcción. (mano de obra) | 3.356 | 21.94 | 73.63 |
| % | % | Costes directos complementarios | 2 % | 322.97 | 6.46 |
|  |  | Costes directos |  |  | 329.43 |
