# Bañador de pared

- Propiedad del archivo: CYPE INGENIEROS, S.A.
- Formato: FIEBDC-3/2002
- Divisa: EUR
- Costes indirectos: 3.00 %
- IVA: 21.00 %

## U Urbanización interior de la parcela

### UI Iluminación exterior

#### UID Bañadores de pared

**UID010** Ud Bañador de pared.
Bañador de pared formado por luminaria orientable, de 280x60x530 mm, de 125,6 W, alimentación a 220/240 V y 50-60 Hz, con lámpara LED no reemplazable, temperatura de color 3000 K, con cuerpo de aluminio inyectado, acabado lacado, color gris acabado texturizado con cierre de vidrio templado, haz de luz extensivo y rótula de acero inoxidable para ángulos de entre 90° y -30° con el plano horizontal, índice de reproducción cromática mayor de 80, flujo luminoso 16058 lúmenes, grados de protección IP66 e IK07, y aislamiento clase I.
Incluye: Replanteo. Montaje, conexionado y comprobación de su correcto funcionamiento.
Criterio de medición de proyecto: Número de unidades previstas, según documentación gráfica de Proyecto.
Criterio de medición de obra: Se medirá el número de unidades realmente ejecutadas según especificaciones de Proyecto.

| Código | Ud | Descripción | Rendimiento | Precio | Importe |
|---|---|---|---|---|---|
| mt34dlg010te | Ud | Luminaria orientable, de 280x60x530 mm, de 125,6 W, alimentación a 220/240 V y 50-60 Hz, con lámpara LED no reemplazable, temperatura de color 3000 K, con cuerpo de aluminio inyectado, acabado lacado, color gris acabado texturizado con cierre de vidrio templado, haz de luz extensivo y rótula de acero inoxidable para ángulos de entre 90° y -30° con el plano horizontal, índice de reproducción cromática mayor de 80, flujo luminoso 16058 lúmenes, grados de protección IP66 e IK07, y aislamiento clase I. (material) | 1.000 | 717.02 | 717.02 |
| mo003 | h | Oficial 1ª electricista. (mano de obra) | 0.300 | 22.74 | 6.82 |
| mo102 | h | Ayudante electricista. (mano de obra) | 0.300 | 20.98 | 6.29 |
| % | % | Costes directos complementarios | 2 % | 730.13 | 14.60 |
|  |  | Costes directos |  |  | 744.73 |
