# Ducha

- Propiedad del archivo: CYPE INGENIEROS, S.A.
- Formato: FIEBDC-3/2002
- Divisa: EUR
- Costes indirectos: 3.00 %
- IVA: 21.00 %

## U Urbanización interior de la parcela

### UP Piscinas

#### UPE Equipamiento exterior

**UPE040** Ud Ducha.
Ducha con grifo monomando para piscina, de 43 mm de diámetro, de acero inoxidable AISI 304L, acabado pulido brillante, con rociador y válvula de apertura, fijada a una superficie soporte (no incluida en este precio). Incluso anclajes, topes, embellecedores, juntas, tacos y tornillos, racor de conexión de 3/4", tuberías de acero inoxidable AISI 304L para conducción de agua y elementos de anclaje.
Incluye: Montaje de la ducha. Eliminación y limpieza del material sobrante. Comprobación de su correcto funcionamiento.
Criterio de medición de proyecto: Número de unidades previstas, según documentación gráfica de Proyecto.
Criterio de medición de obra: Se medirá el número de unidades realmente ejecutadas según especificaciones de Proyecto.

| Código | Ud | Descripción | Rendimiento | Precio | Importe |
|---|---|---|---|---|---|
| mt47pep040a | Ud | Ducha con grifo monomando para piscina, de 43 mm de diámetro, de acero inoxidable AISI 304L, acabado pulido brillante, con rociador y válvula de apertura, anclajes, topes, embellecedores, juntas, tacos y tornillos. (material) | 1.000 | 391.88 | 391.88 |
| mt47pep041 | Ud | Repercusión por instalación de ducha exterior en área de piscina. Incluye los materiales necesarios para la formación del plato de ducha, instalación de acometida de agua, instalación de desagües y conexiones a la redes principales. (material) | 1.000 | 390.00 | 390.00 |
| mt09reh330 | kg | Mortero de resina epoxi con arena de sílice, de endurecimiento rápido, para relleno de anclajes. (material) | 0.200 | 5.00 | 1.00 |
| mo107 | h | Ayudante fontanero. (mano de obra) | 1.200 | 20.98 | 25.18 |
| mo041 | h | Oficial 1ª construcción de obra civil. (mano de obra) | 6.000 | 22.13 | 132.78 |
| mo087 | h | Ayudante construcción de obra civil. (mano de obra) | 2.000 | 21.02 | 42.04 |
| % | % | Costes directos complementarios | 2 % | 982.88 | 19.66 |
|  |  | Costes directos |  |  | 1002.54 |
