# Boca de riego

- Propiedad del archivo: CYPE INGENIEROS, S.A.
- Formato: FIEBDC-3/2002
- Divisa: EUR
- Costes indirectos: 3.00 %
- IVA: 21.00 %

## U Urbanización interior de la parcela

### UR Riego

#### URE Equipos

**URE010** Ud Boca de riego.
Boca de riego tipo bayoneta, de latón, conexión de 3/4" de diámetro, con tapa, enterrada. Incluso accesorios de conexión a la tubería de abastecimiento y distribución.
Incluye: Instalación en el terreno y conexión hidráulica a la tubería de abastecimiento y distribución. Relleno de la zanja. Limpieza hidráulica de la unidad. Realización de pruebas de servicio.
Criterio de medición de proyecto: Número de unidades previstas, según documentación gráfica de Proyecto.
Criterio de medición de obra: Se medirá el número de unidades realmente ejecutadas según especificaciones de Proyecto.

| Código | Ud | Descripción | Rendimiento | Precio | Importe |
|---|---|---|---|---|---|
| mt48wwg115a | Ud | Boca de riego tipo bayoneta, de latón, conexión de 3/4" de diámetro, con tapa. (material) | 1.000 | 29.70 | 29.70 |
| mt37tpj023cb | Ud | Collarín de toma de PP con dos tornillos, para tubo de 32 mm de diámetro exterior, con toma para conexión roscada de 3/4" de diámetro, PN=16 atm, con juntas elásticas de EPDM, según UNE-EN ISO 15874-3. (material) | 1.000 | 2.73 | 2.73 |
| mt37tpa030aa | m | Tubo de polietileno PE 40 de color negro con bandas de color azul, de 20 mm de diámetro exterior y 2,8 mm de espesor, PN=10 atm, según UNE-EN 12201-2. (material) | 1.000 | 1.08 | 1.08 |
| mo008 | h | Oficial 1ª fontanero. (mano de obra) | 0.200 | 23.74 | 4.75 |
| mo107 | h | Ayudante fontanero. (mano de obra) | 0.200 | 21.90 | 4.38 |
| % | % | Costes directos complementarios | 2 % | 42.64 | 0.85 |
|  |  | Costes directos |  |  | 43.49 |
