# Celosía de fábrica para vallado de parcela, sobre muro

- Propiedad del archivo: CYPE INGENIEROS, S.A.
- Formato: FIEBDC-3/2002
- Divisa: EUR
- Costes indirectos: 3.00 %
- IVA: 21.00 %

## U Urbanización interior de la parcela

### UV Cerramientos exteriores

#### UVC Celosía de fábrica

**UVC010** m² Celosía de fábrica para vallado de parcela, sobre muro.
Vallado de parcela formado por celosía de fábrica de bloques cerámicos de celosía decorativa, color rojo, acabado mate, de 20x20x7 cm, recibidos con mortero de cemento, industrial, M-5, sobre muro de fábrica u hormigón.
Criterio de valoración económica: El precio no incluye el muro.
Incluye: Replanteo de los cerramientos a realizar. Colocación y aplomado de miras de referencia. Tendido de hilos entre miras. Colocación de plomos fijos en las aristas. Colocación de las piezas. Repaso de las juntas y limpieza del paramento.
Criterio de medición de proyecto: Superficie medida según documentación gráfica de Proyecto.
Criterio de medición de obra: Se medirá la superficie realmente ejecutada según especificaciones de Proyecto.

| Código | Ud | Descripción | Rendimiento | Precio | Importe |
|---|---|---|---|---|---|
| mt08aaa010a | m³ | Agua. (material) | 0.006 | 1.50 | 0.01 |
| mt09mif010ca | t | Mortero industrial para albañilería, de cemento, color gris, categoría M-5 (resistencia a compresión 5 N/mm²), suministrado en sacos, según UNE-EN 998-2. (material) | 0.013 | 53.48 | 0.70 |
| mt20cec030a | Ud | Bloque cerámico de celosía decorativa, color rojo, acabado mate, de 20x20x7 cm. (material) | 23.000 | 0.83 | 19.09 |
| op00amo010 |  | Amoladora o radial. | 1.000 | 0.00 | 0.00 |
| mo041 | h | Oficial 1ª construcción de obra civil. (mano de obra) | 0.450 | 23.10 | 10.40 |
| mo087 | h | Ayudante construcción de obra civil. (mano de obra) | 0.485 | 21.94 | 10.64 |
| % | % | Costes directos complementarios | 2 % | 40.84 | 0.82 |
|  |  | Costes directos |  |  | 41.66 |
