# Ensayo de barras corrugadas de acero

- Propiedad del archivo: CYPE INGENIEROS, S.A.
- Formato: FIEBDC-3/2002
- Divisa: EUR
- Costes indirectos: 3.00 %
- IVA: 21.00 %

## X Control de calidad y ensayos

### XE Estructuras de hormigón

#### XEB Barras corrugadas de acero

**XEB040** Ud Ensayo de barras corrugadas de acero.
Ensayo a realizar en laboratorio acreditado en el área técnica correspondiente, sobre cuatro probetas de acero corrugado, tomadas en obra, para la determinación de la aptitud al soldeo.
Incluye: Desplazamiento a obra. Toma de muestra. Realización de ensayos. Redacción de informe de los resultados de los ensayos realizados.
Criterio de medición de proyecto: Ensayo a realizar, según documentación del Plan de control de calidad.

| Código | Ud | Descripción | Rendimiento | Precio | Importe |
|---|---|---|---|---|---|
| mt49arb070 | Ud | Ensayo para determinar la aptitud al soldeo sobre cuatro probetas de acero corrugado, según Código Estructural, incluso desplazamiento a obra, toma de muestra e informe de resultados. (material) | 1.000 | 139.02 | 139.02 |
| % | % | Costes directos complementarios | 2 % | 139.02 | 2.78 |
|  |  | Costes directos |  |  | 141.80 |
