# Control técnico de obra por OCT en vivienda

- Propiedad del archivo: CYPE INGENIEROS, S.A.
- Formato: FIEBDC-3/2002
- Divisa: EUR
- Costes indirectos: 3.00 %
- IVA: 21.00 %

## X Control de calidad y ensayos

### XO Control técnico

#### XOC Control técnico

**XOC010** Ud Control técnico de obra por OCT en vivienda.
Control técnico de obra por OCT en vivienda adosada de entre 300 y 1000 m² de superficie situada a una distancia de hasta 5 km. Incluso desplazamiento a obra e informe de resultados de cada una de las misiones de control técnico a realizar en el ámbito del seguro decenal, relativas al cumplimiento de la garantía obligatoria prevista en el artículo 19.1.c de la L.O.E.
Incluye: Control del proyecto. Control de la ejecución de obra. Redacción del informe de resultados.
Criterio de medición de proyecto: Misiones de control técnico a realizar, según especificaciones del contrato entre el promotor y la OCT.

| Código | Ud | Descripción | Rendimiento | Precio | Importe |
|---|---|---|---|---|---|
| mt49oct010qb | Ud | Control técnico de obra por OCT en vivienda adosada de entre 300 y 1000 m² de superficie, situada a una distancia de hasta 5 km. (material) | 1.000 | 2205.00 | 2205.00 |
| % | % | Costes directos complementarios | 2 % | 2205.00 | 44.10 |
|  |  | Costes directos |  |  | 2249.10 |
