# Conjunto de pruebas de servicio de las instalaciones en garaje

- Propiedad del archivo: CYPE INGENIEROS, S.A.
- Formato: FIEBDC-3/2002
- Divisa: EUR
- Costes indirectos: 3.00 %
- IVA: 21.00 %

## X Control de calidad y ensayos

### XR Pruebas de servicio

#### XRI Instalaciones

**XRI030** Ud Conjunto de pruebas de servicio de las instalaciones en garaje.
Conjunto de pruebas de servicio a realizar por laboratorio acreditado en el área técnica correspondiente, para comprobar el correcto funcionamiento de las siguientes instalaciones: ventilación y protección contra incendios con grupo de presión.
Incluye: Realización de las pruebas. Redacción de informe de los resultados de las pruebas realizadas.
Criterio de medición de proyecto: Prueba a realizar, según documentación del Plan de control de calidad.
Criterio de medición de obra: Se medirá el número de pruebas realizadas por laboratorio acreditado según especificaciones de Proyecto.

| Código | Ud | Descripción | Rendimiento | Precio | Importe |
|---|---|---|---|---|---|
| mt49prs160 | Ud | Prueba de servicio para comprobar el correcto funcionamiento de la instalación de ventilación en garaje, incluso informe de resultados. (material) | 1.000 | 36.00 | 36.00 |
| mt49prs170a | Ud | Prueba de servicio para comprobar el correcto funcionamiento de la instalación contra incendios en garaje, con grupo de presión, incluso informe de resultados. (material) | 1.000 | 114.00 | 114.00 |
| % | % | Costes directos complementarios | 2 % | 150.00 | 3.00 |
|  |  | Costes directos |  |  | 153.00 |
