# Transporte y retirada de grúa torre

- Propiedad del archivo: CYPE Ingenieros S.A.
- Formato: FIEBDC-3/2016
- Programa: Generador de precios de la construcción. CYPE Ingenieros, S.A.
- Fecha: 09/09/2025
- Divisa: EUR
- Costes indirectos: 3 %
- IVA: 21 %

## 0 Actuaciones previas

### 0X Andamios y maquinaria de elevación

#### 0XT Grúas torre

**0XT020** Ud Transporte y retirada de grúa torre.
Transporte y retirada de grúa torre de obra para elevación y transporte de materiales, de 25 m de flecha, 750 kg de carga máxima en punta y 19 m de altura bajo gancho.
Criterio de medición de proyecto: Número de unidades previstas, según documentación gráfica de Proyecto.
Criterio de medición de obra: Se medirá el número de unidades realmente ejecutadas según especificaciones de Proyecto.

| Código | Ud | Descripción | Rendimiento | Precio | Importe |
|---|---|---|---|---|---|
| mq07gto020aa | Ud | Transporte y retirada de grúa torre para transporte de materiales de 25 m de flecha, 750 kg de carga máxima en punta y 19 m de altura bajo gancho. (maquinaria) | 1 | 1159.2 | 1159.200 |
| % | % | Costes directos complementarios | 2 % | 1159.200 | 23.184 |
|  |  | Costes directos |  |  | 1182.384 |
