# Desmonte

- Propiedad del archivo: CYPE Ingenieros S.A.
- Formato: FIEBDC-3/2016
- Programa: Generador de precios de la construcción. CYPE Ingenieros, S.A.
- Fecha: 11/06/2024
- Divisa: EUR
- Costes indirectos: 3 %
- IVA: 21 %

## A Acondicionamiento del terreno

### AD Movimiento de tierras en edificación

#### ADD Desmontes

**ADD010** m³ Desmonte.
Desmonte en roca, para dar al terreno la rasante de explanación prevista, mediante el empleo de explosivos, y carga a camión.
Criterio de valoración económica: El precio no incluye el transporte de los materiales excavados.
Incluye: Replanteo general y fijación de los puntos y niveles de referencia. Trazado de los bordes de la base del terraplén. Rotura y disgregación del elemento en trozos manejables por la maquinaria mediante explosivos. Redondeado de perfil en bordes ataluzados en las aristas de pie, quiebros y coronación. Refino de taludes. Carga a camión de los materiales excavados.
Criterio de medición de proyecto: Volumen medido sobre los perfiles de los planos topográficos de Proyecto, que definen el movimiento de tierras a realizar en obra.
Criterio de medición de obra: Se medirá el volumen excavado sobre los perfiles transversales del terreno, una vez comprobado que dichos perfiles son los correctos según especificaciones de Proyecto, sin incluir los incrementos por excesos de excavación no autorizados, ni el relleno necesario para reconstruir la sección teórica por defectos imputables al Contratista. Se medirá la excavación una vez realizada y antes de que sobre ella se efectúe ningún tipo de relleno. Si el Contratista cerrase la excavación antes de conformada la medición, se entenderá que se aviene a lo que unilateralmente determine el director de la ejecución de la obra.

| Código | Ud | Descripción | Rendimiento | Precio | Importe |
|---|---|---|---|---|---|
| mt08exg010a | kg | Goma-2, D= 40 mm. (material) | 0.15 | 2.9 | 0.435 |
| mt08exg020 | kg | Nagolita a granel. (material) | 1.65 | 1.02 | 1.683 |
| mt08ext010a | Ud | Detonador eléctrico. (material) | 1.15 | 1.1 | 1.265 |
| mt08exw010 | kg | Hilo de conexión. (material) | 0.1 | 0.09 | 0.009 |
| mt08exc010a | m | Cordón detonante 12 g. (material) | 0.2 | 0.43 | 0.086 |
| mq01pan010a | h | Pala cargadora sobre neumáticos de 120 kW/1,9 m³. (maquinaria) | 0.02 | 45.06 | 0.901 |
| mq05vag010 | h | Vagón perforador hidráulico sobre cadenas, con martillo en fondo y diámetro de perforación de 150 mm. (maquinaria) | 0.02 | 129.2 | 2.584 |
| mo020 | h | Oficial 1ª construcción. (mano de obra) | 0.03 | 22.13 | 0.664 |
| mo113 | h | Peón ordinario construcción. (mano de obra) | 0.03 | 20.78 | 0.623 |
| % | % | Costes directos complementarios | 2 % | 8.250 | 0.165 |
|  |  | Costes directos |  |  | 8.415 |

Residuos:
- colocación: mt08exg010a Goma-2, D= 40 mm; factor de residuo 0.001525
- colocación: mt08exg020 Nagolita a granel; factor de residuo 0.001995
- excavación: ruo170504 Tierra y piedras distintas de las especificadas en el código 17 05 03. (componente de residuo); rendimiento 2790 kg; Código LER 17 05 04; Masa del elemento 1 kg; Volumen 0.000625 m3

## Recursos

**mt08exg010a** kg Goma-2, D= 40 mm
Datos técnicos: Coste energético 100.006 MJ; Emisión de CO2 14.810 kg; Código LER 16 04 03; Masa del elemento 1 kg; Volumen 0.001 m3
Residuos:
- embalaje: re150101 Envases de papel y cartón. (componente de residuo); rendimiento 0.011 kg; Código LER 15 01 01; Masa del elemento 1 kg; Volumen 0.001333 m3

**mt08exg020** kg Nagolita a granel
Datos técnicos: Coste energético 100.005 MJ; Emisión de CO2 14.808 kg; Código LER 16 04 03; Masa del elemento 1 kg; Volumen 0.001 m3
Residuos:
- embalaje: re150101 Envases de papel y cartón; rendimiento 0.009 kg
