# Relleno localizado

- Propiedad del archivo: CYPE Ingenieros S.A.
- Formato: FIEBDC-3/2016
- Programa: Generador de precios de la construcción. CYPE Ingenieros, S.A.
- Fecha: 26/06/2025
- Divisa: EUR
- Costes indirectos: 3 %
- IVA: 21 %

## A Acondicionamiento del terreno

### AD Movimiento de tierras en edificación

#### ADR Rellenos y compactaciones

**ADR005** m³ Relleno localizado.
Relleno localizado con hormigón en masa HM-15/F/12/X0, fabricado en central y vertido con cubilote.
Incluye: Puesta en obra del hormigón.
Criterio de medición de proyecto: Volumen medido sobre las secciones teóricas de la excavación, según documentación gráfica de Proyecto.
Criterio de medición de obra: Se medirá el volumen realmente ejecutado según especificaciones de Proyecto, sin incluir los incrementos por excesos de excavación no autorizados.

| Código | Ud | Descripción | Rendimiento | Precio | Importe |
|---|---|---|---|---|---|
| mt10hmf011wa | m³ | Hormigón en masa HM-15/F/12/X0, fabricado en central. (material) | 1 | 83 | 83.000 |
| mq01pan070b | h | Mini pala cargadora sobre neumáticos, de 52 kW/1 m³ kW. (maquinaria) | 0.025 | 36.8 | 0.920 |
| mo020 | h | Oficial 1ª construcción. (mano de obra) | 0.285 | 23.1 | 6.584 |
| mo113 | h | Peón ordinario construcción. (mano de obra) | 0.841 | 21.69 | 18.241 |
| % | % | Costes directos complementarios | 2 % | 108.745 | 2.175 |
|  |  | Costes directos |  |  | 110.920 |

Residuos:
- colocación: mt10hmf011wa Hormigón en masa HM-15/F/12/X0, fabricado en central; factor de residuo 0.00138428

## Recursos

**mt10hmf011wa** m³ Hormigón en masa HM-15/F/12/X0, fabricado en central
Datos técnicos: Coste energético 1840.000 MJ; Emisión de CO2 230.000 kg; Código LER 17 01 01; Masa del elemento 2300 kg; Volumen 1.533333 m3
