# Piezas especiales para solera ventilada de hormigón

- Propiedad del archivo: CYPE Ingenieros S.A.
- Formato: FIEBDC-3/2016
- Programa: Generador de precios de la construcción. CYPE Ingenieros, S.A.
- Fecha: 02/07/2024
- Divisa: EUR
- Costes indirectos: 3 %
- IVA: 21 %

## A Acondicionamiento del terreno

### AN Nivelación

#### ANV Soleras ventiladas

**ANV011** Ud Piezas especiales para solera ventilada de hormigón.
Pieza de cierre lateral de módulo de 27 cm de altura, de polipropileno y polietileno reciclados, de 46x44,5x21,5 cm, color azul, colocada sobre base de hormigón de limpieza para impedir el paso del hormigón hacia el interior de las piezas durante la fase de vertido del hormigón.
Incluye: Replanteo y colocación de las piezas.
Criterio de medición de proyecto: Número de unidades previstas, según documentación gráfica de Proyecto.
Criterio de medición de obra: Se medirá el número de unidades realmente ejecutadas según especificaciones de Proyecto.

| Código | Ud | Descripción | Rendimiento | Precio | Importe |
|---|---|---|---|---|---|
| mt07cid025b | Ud | Pieza de cierre lateral de módulo de 27 cm de altura, de polipropileno y polietileno reciclados, de 46x44,5x21,5 cm, color azul, para soleras ventiladas. (material) | 1 | 3.28 | 3.280 |
| mo112 | h | Peón especializado construcción. (mano de obra) | 0.1 | 21.12 | 2.112 |
| % | % | Costes directos complementarios | 2 % | 5.392 | 0.108 |
|  |  | Costes directos |  |  | 5.500 |

## Recursos

**mt07cid025b** Ud Pieza de cierre lateral de módulo de 27 cm de altura
Datos técnicos: Coste energético 78.868 MJ; Emisión de CO2 2.675 kg
Residuos:
- embalaje: re170203 Plástico. (componente de residuo); rendimiento 0.007 kg; Código LER 17 02 03; Masa del elemento 1 kg; Volumen 0.001667 m3
