# Sumidero sifónico

- Propiedad del archivo: CYPE Ingenieros S.A.
- Formato: FIEBDC-3/2016
- Programa: Generador de precios de la construcción. CYPE Ingenieros, S.A.
- Fecha: 23/01/2025
- Divisa: EUR
- Costes indirectos: 3 %
- IVA: 21 %

## A Acondicionamiento del terreno

### AS Red de saneamiento horizontal

#### ASI Sistemas de evacuación de suelos

**ASI020** Ud Sumidero sifónico.
Instalación de sumidero sifónico de fundición dúctil, de 25x25 cm, para recogida de aguas pluviales o de locales húmedos. Incluso accesorios de montaje, piezas especiales y elementos de sujeción.
Incluye: Replanteo y trazado. Montaje, conexionado y comprobación de su correcto funcionamiento.
Criterio de medición de proyecto: Número de unidades previstas, según documentación gráfica de Proyecto.
Criterio de medición de obra: Se medirá el número de unidades realmente ejecutadas según especificaciones de Proyecto.

| Código | Ud | Descripción | Rendimiento | Precio | Importe |
|---|---|---|---|---|---|
| mt11suf010h | Ud | Sumidero sifónico de fundición dúctil, de 25x25 cm. (material) | 1 | 33.78 | 33.780 |
| mt11var020 | Ud | Kit de accesorios de montaje, piezas especiales y elementos de sujeción, para saneamiento. (material) | 1 | 0.75 | 0.750 |
| mo020 | h | Oficial 1ª construcción. (mano de obra) | 0.35 | 23.1 | 8.085 |
| mo112 | h | Peón especializado construcción. (mano de obra) | 0.175 | 22.05 | 3.859 |
| % | % | Costes directos complementarios | 2 % | 46.474 | 0.929 |
|  |  | Costes directos |  |  | 47.403 |

## Recursos

**mt11suf010h** Ud Sumidero sifónico de fundición dúctil, de 25x25 cm
Datos técnicos: Coste energético 128.458 MJ; Emisión de CO2 8.064 kg
Residuos:
- embalaje: re150101 Envases de papel y cartón. (componente de residuo); rendimiento 0.072 kg; Código LER 15 01 01; Masa del elemento 1 kg; Volumen 0.001333 m3
