# Paralización del equipo completo para ejecución de muros pantalla

- Propiedad del archivo: CYPE Ingenieros S.A.
- Formato: FIEBDC-3/2016
- Programa: Generador de precios de la construcción. CYPE Ingenieros, S.A.
- Fecha: 18/10/2024
- Divisa: EUR
- Costes indirectos: 3 %
- IVA: 21 %

## C Cimentaciones

### CC Contenciones

#### CCP Muros pantalla

**CCP035** h Paralización del equipo completo para ejecución de muros pantalla.
Paralización del equipo completo para ejecución de muros pantalla, por causas ajenas a la empresa constructora del muro pantalla, tales como falta de instrucciones, falta de prestaciones previstas, o fallos de recepción en los materiales.
Criterio de medición de proyecto: Tiempo estimado.
Criterio de medición de obra: Amortización en forma de alquiler por horas, según condiciones definidas en el contrato suscrito con la empresa suministradora.

| Código | Ud | Descripción | Rendimiento | Precio | Importe |
|---|---|---|---|---|---|
| mq03pae100 | h | Paralización del equipo completo en la ejecución de muros pantalla, por causas ajenas a la empresa suministradora. (maquinaria) | 1 | 266.13 | 266.130 |
| % | % | Costes directos complementarios | 2 % | 266.130 | 5.323 |
|  |  | Costes directos |  |  | 271.453 |
