# Encuentro de muro pantalla y losa de cimentación

- Propiedad del archivo: CYPE Ingenieros S.A.
- Formato: FIEBDC-3/2016
- Programa: Generador de precios de la construcción. CYPE Ingenieros, S.A.
- Fecha: 26/06/2025
- Divisa: EUR
- Costes indirectos: 3 %
- IVA: 21 %

## C Cimentaciones

### CC Contenciones

#### CCP Muros pantalla

**CCP061** m Encuentro de muro pantalla y losa de cimentación.
Encuentro de muro pantalla y losa de cimentación, mediante 2 barras corrugadas de 16 mm de diámetro y 100 cm de longitud, de acero UNE-EN 10080 B 500 S, fijadas con resina epoxi cada 400 mm, en orificios de 20 mm de diámetro y 250 mm de profundidad, practicados en rebaje perimetral con forma de media caña, de 5 cm de profundidad, ejecutado mediante fresado continuo del paramento del muro pantalla, y carga de escombros sobre camión o contenedor.
Incluye: Fresado del encuentro entre muro pantalla y losa de cimentación. Replanteo de los orificios sobre el rebaje fresado. Ejecución de los taladros. Limpieza del polvo del interior de los taladros. Inyección de resina epoxi. Colocación de las armaduras de espera. Limpieza de los restos generados. Carga de escombros sobre camión o contenedor.
Criterio de medición de proyecto: Longitud medida según documentación gráfica de Proyecto.
Criterio de medición de obra: Se medirá la longitud realmente ejecutada según especificaciones de Proyecto.

| Código | Ud | Descripción | Rendimiento | Precio | Importe |
|---|---|---|---|---|---|
| mt07anq010 | Ud | Cartucho de adhesivo tixotrópico de dos componentes a base de resina epoxi, de 330 ml, para conexión de barra corrugada de acero y muro pantalla. (material) | 0.325 | 61.14 | 19.871 |
| mt07aco010g | kg | Acero en barras corrugadas, UNE-EN 10080 B 500 S, suministrado en obra en barras sin elaborar, de varios diámetros. (material) | 7.9 | 1.22 | 9.638 |
| mq03fre010a | h | Equipo de fresado, para muro pantalla. (maquinaria) | 0.38 | 72.8 | 27.664 |
| mq01pan070b | h | Mini pala cargadora sobre neumáticos, de 52 kW/1 m³ kW. (maquinaria) | 0.38 | 36.8 | 13.984 |
| mq06eim060 | h | Aplicador manual para cartuchos de inyección de resinas, con accesorio mezclador. (maquinaria) | 1.25 | 1.72 | 2.150 |
| mo042 | h | Oficial 1ª estructurista. (mano de obra) | 0.35 | 24.04 | 8.414 |
| mo089 | h | Ayudante estructurista. (mano de obra) | 0.35 | 22.82 | 7.987 |
| % | % | Costes directos complementarios | 2 % | 89.708 | 1.794 |
|  |  | Costes directos |  |  | 91.502 |

Residuos:
- colocación: mt07anq010; factor de residuo 0.03
- colocación: mt07aco010g Acero en barras corrugadas, UNE-EN 10080 B 500 S, suministrado en obra en barras sin elaborar, de varios diámetros; factor de residuo 0.0075
- demolición: ruo170101 Hormigón (hormigones, morteros y prefabricados). (componente de residuo); rendimiento 11.25 kg; Código LER 17 01 01; Masa del elemento 1 kg; Volumen 0.000667 m3

## Recursos

**mt07anq010** Ud Cartucho de adhesivo tixotrópico de dos componentes a base de resina epoxi
Datos técnicos: Coste energético 53.618 MJ; Emisión de CO2 2.261 kg; Código LER 17 09 04; Masa del elemento 0.396 kg; Volumen 0.000264 m3
Residuos:
- embalaje: re170203 Plástico. (componente de residuo); rendimiento 0.2 kg; Código LER 17 02 03; Masa del elemento 1 kg; Volumen 0.001667 m3

**mt07aco010g** kg Acero en barras corrugadas, UNE-EN 10080 B 500 S, suministrado en obra en barras sin elaborar, de varios diámetros
Datos técnicos: Coste energético 12.720 MJ; Emisión de CO2 0.530 kg; Código LER 17 04 05; Masa del elemento 1 kg; Volumen 0.000476 m3
