# Malla electrosoldada

- Propiedad del archivo: CYPE Ingenieros S.A.
- Formato: FIEBDC-3/2016
- Programa: Generador de precios de la construcción. CYPE Ingenieros, S.A.
- Fecha: 02/07/2024
- Divisa: EUR
- Costes indirectos: 3 %
- IVA: 21 %

## C Cimentaciones

### CH Hormigones, aceros y encofrados

#### CHA Aceros

**CHA020** m² Malla electrosoldada.
Malla electrosoldada ME 20x20 Ø 10-10 B 500 T 6x2,20 UNE-EN 10080, colocada en obra, en muro de contención H<3 m. Incluso alambre de atar y separadores.
Incluye: Corte de la malla electrosoldada. Montaje y colocación de la malla electrosoldada. Sujeción de la malla electrosoldada.
Criterio de medición de proyecto: Superficie teórica medida según documentación gráfica de Proyecto. No se ha incrementado la medición por solapes, ya que en la descomposición se ha considerado un 20% más de superficie.
Criterio de medición de obra: Se medirá la superficie teórica ejecutada según especificaciones de Proyecto.

| Código | Ud | Descripción | Rendimiento | Precio | Importe |
|---|---|---|---|---|---|
| mt07sep010ap | Ud | Separador homologado de plástico, para armaduras de malla electrosoldada de varios diámetros. (material) | 1.5 | 0.09 | 0.135 |
| mt07ame010s | m² | Malla electrosoldada ME 20x20 Ø 10-10 B 500 T 6x2,20 UNE-EN 10080. (material) | 1.2 | 10.52 | 12.624 |
| mt08var050 | kg | Alambre galvanizado para atar, de 1,30 mm de diámetro. (material) | 0.02 | 1.5 | 0.030 |
| mo043 | h | Oficial 1ª ferrallista. (mano de obra) | 0.03 | 23.03 | 0.691 |
| mo090 | h | Ayudante ferrallista. (mano de obra) | 0.03 | 21.86 | 0.656 |
| % | % | Costes directos complementarios | 2 % | 14.136 | 0.283 |
|  |  | Costes directos |  |  | 14.419 |

Residuos:
- colocación: mt07ame010s Malla electrosoldada ME 20x20 Ø 10-10 B 500 T 6x2,20 UNE-EN 10080; factor de residuo 0.0075
- colocación: mt08var050 Alambre galvanizado para atar, de 1,30 mm de diámetro; factor de residuo 0.0038

## Recursos

**mt07sep010ap** Ud Separador homologado de plástico, para armaduras de malla electrosoldada de varios diámetros
Datos técnicos: Coste energético 1.105 MJ; Emisión de CO2 0.114 kg
Residuos:
- embalaje: re150101 Envases de papel y cartón. (componente de residuo); rendimiento 0.072 kg; Código LER 15 01 01; Masa del elemento 1 kg; Volumen 0.001333 m3

**mt07ame010s** m² Malla electrosoldada ME 20x20 Ø 10-10 B 500 T 6x2,20 UNE-EN 10080
Datos técnicos: Coste energético 55.146 MJ; Emisión de CO2 2.861 kg; Código LER 17 04 05; Masa del elemento 5.61 kg; Volumen 0.002671 m3

**mt08var050** kg Alambre galvanizado para atar, de 1,30 mm de diámetro
Datos técnicos: Coste energético 25.100 MJ; Emisión de CO2 2.560 kg; Código LER 17 04 05; Masa del elemento 1 kg; Volumen 0.000476 m3
