# Soporte metálico para apoyo de elemento estructural en pilote roscado metálico de una hélice

- Propiedad del archivo: CYPE Ingenieros S.A.
- Formato: FIEBDC-3/2016
- Programa: Generador de precios de la construcción. CYPE Ingenieros, S.A.
- Fecha: 02/07/2024
- Divisa: EUR
- Costes indirectos: 3 %
- IVA: 21 %

## C Cimentaciones

### CP Profundas

#### CPR Pilotes roscados

**CPR020** Ud Soporte metálico para apoyo de elemento estructural en pilote roscado metálico de una hélice.
Soporte en U de acero galvanizado de 8 mm de espesor y 150 mm de altura, de 140x140 mm en la zona a conectar, con pieza circular de conexión a pilote roscado metálico, para apoyo de elemento estructural en pilote roscado metálico de una hélice. Incluso fijaciones mecánicas.
Incluye: Fijación del soporte al pilote roscado.
Criterio de medición de proyecto: Número de unidades previstas, según documentación gráfica de Proyecto.
Criterio de medición de obra: Se medirá el número de unidades realmente ejecutadas según especificaciones de Proyecto.

| Código | Ud | Descripción | Rendimiento | Precio | Importe |
|---|---|---|---|---|---|
| mt07pir020pb | Ud | Soporte en U de acero galvanizado de 8 mm de espesor y 150 mm de altura, de 140x140 mm en la zona a conectar, con pieza circular de conexión a pilote roscado metálico, para apoyo de elemento estructural en pilote roscado metálico de una hélice. Incluso fijaciones mecánicas. (material) | 1 | 50.71 | 50.710 |
| mo042 | h | Oficial 1ª estructurista. (mano de obra) | 0.1 | 23.03 | 2.303 |
| mo089 | h | Ayudante estructurista. (mano de obra) | 0.05 | 21.86 | 1.093 |
| % | % | Costes directos complementarios | 2 % | 54.106 | 1.082 |
|  |  | Costes directos |  |  | 55.188 |

Residuos:
- colocación: mt07pir020pb; factor de residuo 1

## Recursos

**mt07pir020pb** Ud Soporte en U de acero galvanizado de 8 mm de espesor y 150 mm de altura
Datos técnicos: Coste energético 30.999 MJ; Emisión de CO2 3.162 kg; Código LER 17 04 05; Masa del elemento 1.235 kg; Volumen 0.000588 m3
