# Desmontaje de batería de contadores de agua

- Propiedad del archivo: CYPE Ingenieros S.A.
- Formato: FIEBDC-3/2016
- Programa: Generador de precios de la construcción. CYPE Ingenieros, S.A.
- Fecha: 18/10/2024
- Divisa: EUR
- Costes indirectos: 3 %
- IVA: 21 %

## D Demoliciones

### DI Instalaciones

#### DIF Fontanería

**DIF031** Ud Desmontaje de batería de contadores de agua.
Desmontaje de batería metálica, para centralización de 6 contadores de agua, con medios manuales, y carga manual sobre camión o contenedor.
Criterio de valoración económica: El precio incluye el desmontaje de los accesorios.
Incluye: Desmontaje del elemento. Obturación de las conducciones conectadas al elemento. Retirada y acopio del material desmontado. Limpieza de los restos de obra. Carga manual del material desmontado y restos de obra sobre camión o contenedor.
Criterio de medición de proyecto: Número de unidades previstas, según documentación gráfica de Proyecto.
Criterio de medición de obra: Se medirá el número de unidades realmente desmontadas según especificaciones de Proyecto.

| Código | Ud | Descripción | Rendimiento | Precio | Importe |
|---|---|---|---|---|---|
| mo113 | h | Peón ordinario construcción. (mano de obra) | 1 | 20.78 | 20.780 |
| mo008 | h | Oficial 1ª fontanero. (mano de obra) | 0.37 | 22.74 | 8.414 |
| % | % | Costes directos complementarios | 2 % | 29.194 | 0.584 |
|  |  | Costes directos |  |  | 29.778 |

Residuos:
- demolición: ruo170405 Hierro y acero. (componente de residuo); rendimiento 6.9 kg; Código LER 17 04 05; Masa del elemento 1 kg; Volumen 0.000476 m3
