# Desmontaje de puerta de garaje

- Propiedad del archivo: CYPE Ingenieros S.A.
- Formato: FIEBDC-3/2016
- Programa: Generador de precios de la construcción. CYPE Ingenieros, S.A.
- Fecha: 26/06/2025
- Divisa: EUR
- Costes indirectos: 3 %
- IVA: 21 %

## D Demoliciones

### DL Carpintería, vidrios y protecciones solares

#### DLP Puertas

**DLP300** Ud Desmontaje de puerta de garaje.
Desmontaje de puerta de garaje basculante de más de 7 m² de superficie, con medios manuales, sin deteriorar los elementos constructivos a los que está sujeta, y carga manual sobre camión o contenedor.
Criterio de valoración económica: El precio incluye el desmontaje de los mecanismos y de los accesorios.
Incluye: Desmontaje del elemento. Retirada y acopio del material desmontado. Limpieza de los restos de obra. Carga manual del material desmontado y restos de obra sobre camión o contenedor.
Criterio de medición de proyecto: Número de unidades previstas, según documentación gráfica de Proyecto.
Criterio de medición de obra: Se medirá el número de unidades realmente desmontadas según especificaciones de Proyecto.

| Código | Ud | Descripción | Rendimiento | Precio | Importe |
|---|---|---|---|---|---|
| mo018 | h | Oficial 1ª cerrajero. (mano de obra) | 0.455 | 23.41 | 10.652 |
| mo059 | h | Ayudante cerrajero. (mano de obra) | 0.455 | 21.99 | 10.005 |
| mo113 | h | Peón ordinario construcción. (mano de obra) | 0.253 | 21.69 | 5.488 |
| % | % | Costes directos complementarios | 2 % | 26.145 | 0.523 |
|  |  | Costes directos |  |  | 26.668 |

Residuos:
- demolición: ruo170405 Hierro y acero. (componente de residuo); rendimiento 112.5 kg; Código LER 17 04 05; Masa del elemento 1 kg; Volumen 0.000476 m3
