# Demolición de revestimiento con piezas de piedra natural

- Propiedad del archivo: CYPE Ingenieros S.A.
- Formato: FIEBDC-3/2016
- Programa: Generador de precios de la construcción. CYPE Ingenieros, S.A.
- Fecha: 02/07/2024
- Divisa: EUR
- Costes indirectos: 3 %
- IVA: 21 %

## D Demoliciones

### DR Revestimientos y trasdosados

#### DRC De piezas rígidas en paramentos verticales

**DRC020** m² Demolición de revestimiento con piezas de piedra natural.
Desmontaje de revestimiento con piezas de piedra natural, con medios manuales, y recuperación, acopio y colocación del material en el mismo emplazamiento, sin afectar a la estabilidad del sistema de anclaje, y carga manual sobre camión o contenedor.
Incluye: Desmontaje del elemento. Clasificación y etiquetado. Acopio de los materiales a reutilizar. Reposición del elemento. Retirada y acopio de los restos de obra. Limpieza de los restos de obra. Carga manual de los restos de obra sobre camión o contenedor.
Criterio de medición de proyecto: Superficie medida según documentación gráfica de Proyecto.
Criterio de medición de obra: Se medirá la superficie realmente desmontada según especificaciones de Proyecto.

| Código | Ud | Descripción | Rendimiento |
|---|---|---|---|
| % | % | Costes directos complementarios | 2 % |
