# Demolición de marquesina metálica para cobertura de vehículos, en aparcamiento exterior

- Propiedad del archivo: CYPE Ingenieros S.A.
- Formato: FIEBDC-3/2016
- Programa: Generador de precios de la construcción. CYPE Ingenieros, S.A.
- Fecha: 06/06/2025
- Divisa: EUR
- Costes indirectos: 3 %
- IVA: 21 %

## D Demoliciones

### DU Urbanización interior de la parcela

#### DUC Aparcamientos

**DUC020** m² Demolición de marquesina metálica para cobertura de vehículos, en aparcamiento exterior.
Demolición de marquesina metálica para cobertura de vehículos, en aparcamiento exterior, mediante desmontaje de estructura metálica, formada por pilares, vigas y correas de acero, con equipo de oxicorte, previo desmontaje de cobertura de chapa perfilada de acero, sujeta mecánicamente sobre correa estructural, con medios manuales, y carga manual sobre camión o contenedor.
Criterio de valoración económica: El precio no incluye la demolición de la cimentación.
Incluye: Demolición del elemento. Fragmentación de los escombros en piezas manejables. Retirada y acopio de escombros. Limpieza de los restos de obra. Carga manual de escombros sobre camión o contenedor.
Criterio de medición de proyecto: Superficie medida según documentación gráfica de Proyecto.
Criterio de medición de obra: Se medirá la superficie realmente demolida según especificaciones de Proyecto.

| Código | Ud | Descripción | Rendimiento | Precio | Importe |
|---|---|---|---|---|---|
| mq08sol010 | h | Equipo de oxicorte, con acetileno como combustible y oxígeno como comburente. (maquinaria) | 0.118 | 8.25 | 0.974 |
| mo019 | h | Oficial 1ª soldador. (mano de obra) | 0.12 | 23.41 | 2.809 |
| mo113 | h | Peón ordinario construcción. (mano de obra) | 0.26 | 21.69 | 5.639 |
| % | % | Costes directos complementarios | 2 % | 9.422 | 0.188 |
|  |  | Costes directos |  |  | 9.610 |

Residuos:
- demolición: ruo170405 Hierro y acero. (componente de residuo); rendimiento 28.26 kg; Código LER 17 04 05; Masa del elemento 1 kg; Volumen 0.000476 m3
