# Anclaje químico estructural sobre hormigón, mediante cartucho de inyección de resina, sistema WIT "WÜRTH"

- Propiedad del archivo: CYPE Ingenieros S.A.
- Formato: FIEBDC-3/2016
- Programa: Generador de precios de la construcción. CYPE Ingenieros, S.A.
- Fecha: 02/07/2024
- Divisa: EUR
- Costes indirectos: 3 %
- IVA: 21 %

## E Estructuras

### EH Hormigón armado

#### EHW Anclajes estructurales

**EHW002** Ud Anclaje químico estructural sobre hormigón, mediante cartucho de inyección de resina, sistema WIT "WÜRTH".
Anclaje químico estructural realizado en elemento de hormigón de 160 mm de espesor mínimo, sistema WIT "WÜRTH", formado por una perforación de 18 mm de diámetro y 125 mm de profundidad, realizada mediante taladro con martillo percutor y broca, relleno de las dos terceras partes de la perforación con resina epoxi, libre de estireno, código de pedido 0903480001, WIT-PE 500 385ML, aplicada mediante inyección y posterior inserción de elemento de fijación compuesto por varilla roscada de acero cincado calidad 5.8, código de pedido 5915116300, W-VD-A/S M16-155/300 "WÜRTH", de 16 mm de diámetro y 300 mm de longitud, tuerca y arandela.
Incluye: Replanteo de la posición del anclaje. Ejecución de la perforación. Limpieza del polvo resultante. Preparación del cartucho. Inyección de la resina. Aplicación del par de apriete con llave dinamométrica. Limpieza de los restos sobrantes.
Criterio de medición de proyecto: Número de unidades previstas, según documentación gráfica de Proyecto.
Criterio de medición de obra: Se medirá el número de unidades realmente ejecutadas según especificaciones de Proyecto.

| Código | Ud | Descripción | Rendimiento | Precio | Importe |
|---|---|---|---|---|---|
| mt26wur020a | Ud | Cartucho a base de resina epoxi, libre de estireno, código de pedido 0903480001, WIT-PE 500 385ML "WÜRTH", de dos componentes, de 385 ml, con cánula mezcladora. (material) | 0.055 | 51 | 2.805 |
| mt26wur090N | Ud | Elemento de fijación compuesto por varilla roscada de acero cincado calidad 5.8, código de pedido 5915116300, W-VD-A/S M16-155/300 "WÜRTH", de 16 mm de diámetro y 300 mm de longitud, tuerca y arandela. (material) | 1 | 5.62 | 5.620 |
| mq06eim065 | Ud | Aplicador manual para cartuchos de inyección de resinas. (maquinaria) | 0.003 | 69.32 | 0.208 |
| mo020 | h | Oficial 1ª construcción. (mano de obra) | 0.103 | 22.13 | 2.279 |
| mo112 | h | Peón especializado construcción. (mano de obra) | 0.103 | 21.12 | 2.175 |
| % | % | Costes directos complementarios | 2 % | 13.087 | 0.262 |
|  |  | Costes directos |  |  | 13.349 |

Residuos:
- colocación: mt26wur020a; factor de residuo 0.03
- colocación: mt26wur090N; factor de residuo 0.02

## Recursos

**mt26wur020a** Ud Cartucho a base de resina epoxi
Datos técnicos: Coste energético 59.325 MJ; Emisión de CO2 2.477 kg; Código LER 17 09 04; Masa del elemento 0.462 kg; Volumen 0.000308 m3
Residuos:
- embalaje: re170203 Plástico. (componente de residuo); rendimiento 0.2 kg; Código LER 17 02 03; Masa del elemento 1 kg; Volumen 0.001667 m3

**mt26wur090N** Ud Elemento de fijación compuesto por varilla roscada de acero cincado calidad 5.8
Datos técnicos: Coste energético 5.863 MJ; Emisión de CO2 0.299 kg; Código LER 17 04 05; Masa del elemento 0.35 kg; Volumen 0.000167 m3
Residuos:
- embalaje: re170203 Plástico; rendimiento 0.025 kg
