# Tablero estructural de madera para forjado, bajo estructura de madera

- Propiedad del archivo: CYPE Ingenieros S.A.
- Formato: FIEBDC-3/2016
- Programa: Generador de precios de la construcción. CYPE Ingenieros, S.A.
- Fecha: 18/10/2024
- Divisa: EUR
- Costes indirectos: 3 %
- IVA: 21 %

## E Estructuras

### EM Madera

#### EMT Paneles y tableros estructurales

**EMT005** m² Tablero estructural de madera para forjado, bajo estructura de madera.
Tablero estructural de fibras de madera y resinas sintéticas de densidad media tipo MDF.HLS, hidrófugo, con bordes canteados, de 10 mm de espesor, fijado con tornillos de cabeza avellanada, de acero al carbono, para forjado, bajo estructura de madera.
Incluye: Replanteo de las piezas. Fijación de los tableros al soporte base.
Criterio de medición de proyecto: Superficie medida según documentación gráfica de Proyecto.
Criterio de medición de obra: Se medirá la superficie realmente ejecutada según especificaciones de Proyecto.

| Código | Ud | Descripción | Rendimiento | Precio | Importe |
|---|---|---|---|---|---|
| mt07tdm070a | m² | Tablero estructural de fibras de madera y resinas sintéticas de densidad media tipo MDF.HLS según UNE-EN 622-5, hidrófugo, con bordes canteados, de 10 mm de espesor, clase E1 según UNE-EN 717-1, Euroclase D-s2, d0 de reacción al fuego según UNE-EN 13501-1. (material) | 1.05 | 4.8 | 5.040 |
| mt07emr118ga | Ud | Tornillo de cabeza avellanada, de 4,5 mm de diámetro y 50 mm de longitud, de acero al carbono, con tratamiento superficial a base de resina epoxi, para clases de servicio 1, 2 y 3 según UNE-EN 1995-1-1. (material) | 9 | 0.18 | 1.620 |
| mo048 | h | Oficial 1ª montador de estructura de madera. (mano de obra) | 0.18 | 23.03 | 4.145 |
| mo095 | h | Ayudante montador de estructura de madera. (mano de obra) | 0.18 | 21.86 | 3.935 |
| % | % | Costes directos complementarios | 2 % | 14.740 | 0.295 |
|  |  | Costes directos |  |  | 15.035 |

Residuos:
- colocación: mt07emr118ga; factor de residuo 0.00484848

## Recursos

**mt07emr118ga** Ud Tornillo de cabeza avellanada
Datos técnicos: Coste energético 0.039 MJ; Emisión de CO2 0.003 kg; Código LER 17 04 05; Masa del elemento 0.0033 kg; Volumen 0.000002 m3
Residuos:
- embalaje: re150101 Envases de papel y cartón. (componente de residuo); rendimiento 0.001 kg; Código LER 15 01 01; Masa del elemento 1 kg; Volumen 0.001333 m3
