# Tablero estructural de madera para forjado, bajo estructura de madera

- Propiedad del archivo: CYPE Ingenieros S.A.
- Formato: FIEBDC-3/2016
- Programa: Generador de precios de la construcción. CYPE Ingenieros, S.A.
- Fecha: 18/10/2024
- Divisa: EUR
- Costes indirectos: 3 %
- IVA: 21 %

## E Estructuras

### EM Madera

#### EMT Paneles y tableros estructurales

**EMT005** m² Tablero estructural de madera para forjado, bajo estructura de madera.
Tablero estructural de partículas de madera para uso en ambiente seco, tipo P6, según UNE-EN 312, de 2400x590 mm y 38 mm de espesor, machihembrado en sus cuatro cantos, con adhesivo con clase de durabilidad D4 en las juntas, fijado con tornillos de cabeza avellanada, de acero al carbono, para forjado, bajo estructura de madera.
Incluye: Replanteo de las piezas. Encolado de los tableros. Fijación de los tableros al soporte base.
Criterio de medición de proyecto: Superficie medida según documentación gráfica de Proyecto.
Criterio de medición de obra: Se medirá la superficie realmente ejecutada según especificaciones de Proyecto.

| Código | Ud | Descripción | Rendimiento | Precio | Importe |
|---|---|---|---|---|---|
| mt08eff020l | m² | Tablero estructural de partículas de madera para uso en ambiente seco, tipo P6, según UNE-EN 312, de 2400x590 mm y 38 mm de espesor, machihembrado en sus cuatro cantos, Euroclase D-s2, d0 de reacción al fuego, según UNE-EN 13501-1, clase E1 en emisión de formaldehído, según UNE-EN 13986. (material) | 1.05 | 19.02 | 19.971 |
| mt07emr118lb | Ud | Tornillo de cabeza avellanada, de 6 mm de diámetro y 120 mm de longitud, de acero al carbono, con tratamiento superficial a base de resina epoxi, para clases de servicio 1, 2 y 3 según UNE-EN 1995-1-1. (material) | 9 | 0.58 | 5.220 |
| mt18mva180a | kg | Adhesivo de dos componentes, con clase de durabilidad D4 según UNE-EN 204, a base de poliacetato de vinilo en dispersión acuosa y endurecedor a base de cloruro de aluminio. (material) | 0.066 | 10.21 | 0.674 |
| mo048 | h | Oficial 1ª montador de estructura de madera. (mano de obra) | 0.18 | 23.03 | 4.145 |
| mo095 | h | Ayudante montador de estructura de madera. (mano de obra) | 0.18 | 21.86 | 3.935 |
| % | % | Costes directos complementarios | 2 % | 33.945 | 0.679 |
|  |  | Costes directos |  |  | 34.624 |

Residuos:
- colocación: mt08eff020l; factor de residuo 0.0063
- colocación: mt07emr118lb; factor de residuo 0.00328571

## Recursos

**mt08eff020l** m² Tablero estructural de partículas de madera para uso en ambiente seco
Datos técnicos: Coste energético 816.665 MJ; Emisión de CO2 10.538 kg; Código LER 17 02 01; Masa del elemento 24.7 kg; Volumen 0.022455 m3
Residuos:
- embalaje: re170203 Plástico. (componente de residuo); rendimiento 0.034 kg; Código LER 17 02 03; Masa del elemento 1 kg; Volumen 0.001667 m3

**mt07emr118lb** Ud Tornillo de cabeza avellanada
Datos técnicos: Coste energético 0.174 MJ; Emisión de CO2 0.010 kg; Código LER 17 04 05; Masa del elemento 0.014 kg; Volumen 0.000007 m3
Residuos:
- embalaje: re150101 Envases de papel y cartón. (componente de residuo); rendimiento 0.001 kg; Código LER 15 01 01; Masa del elemento 1 kg; Volumen 0.001333 m3
