# Hoja principal de fachada ventilada, de entramado autoportante. Sistema SCLIC "PROMAT"

- Propiedad del archivo: CYPE Ingenieros S.A.
- Formato: FIEBDC-3/2016
- Programa: Generador de precios de la construcción. CYPE Ingenieros, S.A.
- Fecha: 26/05/2025
- Divisa: EUR
- Costes indirectos: 3 %
- IVA: 21 %

## F Fachadas y particiones

### FA Fachadas ventiladas

#### FAN Sistemas de entramado autoportante para hoja principal

**FAN050** m² Hoja principal de fachada ventilada, de entramado autoportante. Sistema SCLIC "PROMAT".
Hoja principal de fachada ventilada, de entramado autoportante. Sistema SCLIC "PROMAT", formado por: ESTRUCTURA: estructura metálica de acero de canales horizontales de 80/40 mm y montantes verticales de 80/40 mm, de 1,5 mm de espesor con una modulación de 600 mm y disposición normal "N"; AISLAMIENTO: panel semirrígido de lana mineral, según UNE-EN 13162, de 60 mm de espesor, resistencia térmica 1,8 m²K/W, conductividad térmica 0,033 W/(mK), colocado entre los montantes de la estructura portante; PLACAS INTERIORES: dos placas de yeso laminado (una placa tipo hidrofugado de 12,5 mm de espesor y una placa tipo cortafuego de 15 mm de espesor); IMPERMEABILIZACIÓN: lámina altamente transpirable, impermeable al agua de lluvia, fijada a los montantes de la estructura metálica por la cara exterior; PLACA EXTERIOR: placa de cemento Portland reforzado con fibras, con resistencia al fuego, con baja absorción superficial de agua, de alta resistencia al impacto, de alta dureza superficial y con aislamiento acústico, Hydropanel "PROMAT", Euroclase A2-s1, d0 de reacción al fuego, según UNE-EN 13501-1 de 1200x2600 mm, con los bordes longitudinales rebajados, de 12 mm de espesor. Incluso banda acústica, maestras 80 y perfiles en L para la resolución de los encuentros con los forjados; tornillería para la fijación de las placas, fijaciones para el anclaje de los perfiles, pasta, cinta y mortero Hydropanel RM Finisher, para el tratamiento de juntas y cinta adhesiva de doble cara para la fijación de la lámina altamente transpirable.
Incluye: Replanteo de la estructura metálica en suelo y techo. Nivelación y limpieza de la base. Colocación de la banda acústica. Fijación al suelo de las maestras. Fijación al techo de los perfiles en L. Montaje de la estructura metálica. Corte de las placas. Colocación y atornillado a la estructura de las placas exteriores. Colocación y fijación provisional de la impermeabilización. Fijación de la estructura metálica. Corte y preparación del aislamiento a colocar entre los montantes. Colocación del aislamiento entre los montantes. Fijación a la estructura de las placas interiores. Tratamiento de juntas. Enrasado y alisado con mortero y cinta de juntas. Realización de todos los trabajos necesarios para la resolución de los huecos. Resolución de puntos singulares.
Criterio de medición de proyecto: Superficie medida según documentación gráfica de Proyecto, sin duplicar esquinas ni encuentros, deduciendo los huecos de superficie mayor de 1 m².
Criterio de medición de obra: Se medirá la superficie realmente ejecutada según especificaciones de Proyecto, sin duplicar esquinas ni encuentros, deduciendo los huecos de superficie mayor de 1 m², añadiendo a cambio la superficie de la parte interior del hueco, correspondiente al desarrollo de jambas y dinteles.

| Código | Ud | Descripción | Rendimiento | Precio | Importe |
|---|---|---|---|---|---|
| mt12psg041c | m | Banda autoadhesiva desolidarizante de espuma de poliuretano de celdas cerradas, de 3,2 mm de espesor y 70 mm de anchura, resistencia térmica 0,10 m²K/W, conductividad térmica 0,032 W/(mK). (material) | 1.2 | 0.34 | 0.408 |
| mt12psg160f | m | Perfil en L, de acero galvanizado, de 50 mm. (material) | 0.35 | 1.26 | 0.441 |
| mt12psg050d | m | Maestra Omega de chapa de acero galvanizado, de 80 mm de anchura, según UNE-EN 14195. (material) | 0.7 | 1.51 | 1.057 |
| mt12psg070l | m | Canal de perfil de acero galvanizado de 80 mm de anchura, según UNE-EN 14195. (material) | 0.7 | 3.33 | 2.331 |
| mt12psg060l | m | Montante de perfil de acero galvanizado de 80 mm de anchura, según UNE-EN 14195. (material) | 2 | 4.18 | 8.360 |
| mt12psg081i | Ud | Tornillo autoperforante rosca-chapa 3,5x9,5 mm. (material) | 2 | 0.01 | 0.020 |
| mt16lra020edm | m² | Panel semirrígido de lana mineral, según UNE-EN 13162, de 60 mm de espesor, resistencia térmica 1,8 m²K/W, conductividad térmica 0,033 W/(mK), Euroclase A1 de reacción al fuego según UNE-EN 13501-1, capacidad de absorción de agua a corto plazo <=1 kg/m² y factor de resistencia a la difusión del vapor de agua 1,3. (material) | 1.05 | 15.64 | 16.422 |
| mt15pdw010bc | m² | Lámina altamente transpirable, impermeable al agua de lluvia, de polipropileno, con armadura, de 148 g/m², de 0,03 m de espesor de aire equivalente frente a la difusión de vapor de agua, según UNE-EN 1931, estanqueidad al agua clase W1 según UNE-EN 1928, Euroclase E de reacción al fuego, según UNE-EN 13501-1, suministrada en rollos de 1,50x50 m, según UNE-EN 13859-2. (material) | 1.1 | 4.42 | 4.862 |
| mt12pho010g | m² | Placa de cemento Portland reforzado con fibras, con resistencia al fuego, con baja absorción superficial de agua, de alta resistencia al impacto, de alta dureza superficial y con aislamiento acústico, Hydropanel "PROMAT", Euroclase A2-s1, d0 de reacción al fuego, según UNE-EN 13501-1 de 1200x2600 mm, con los bordes longitudinales rebajados, según UNE-EN 12467. (material) | 1 | 23.35 | 23.350 |
| mt12pho020a | Ud | Tornillo HP-SP-PH2 "PROMAT" 3,9x32. (material) | 20 | 0.01 | 0.200 |
| mt12psg220 | Ud | Fijación compuesta por taco y tornillo 5x27. (material) | 1.6 | 0.06 | 0.096 |
| mt12psg010p | m² | Placa de yeso laminado H1 / UNE-EN 520 - 1200 / longitud / 12,5 / con los bordes longitudinales afinados, con alma de yeso hidrofugado, para zonas húmedas. (material) | 1 | 7.42 | 7.420 |
| mt12psg010g | m² | Placa de yeso laminado DF / UNE-EN 520 - 1200 / longitud / 15 / con los bordes longitudinales afinados, con fibra de vidrio textil en la masa de yeso que le confiere estabilidad frente al fuego. (material) | 1 | 7.92 | 7.920 |
| mt12psg081c | Ud | Tornillo autoperforante 3,5x25 mm. (material) | 7 | 0.01 | 0.070 |
| mt12psg081e | Ud | Tornillo autoperforante 3,5x45 mm. (material) | 15 | 0.01 | 0.150 |
| mt12psg030a | kg | Pasta de juntas, según UNE-EN 13963. (material) | 0.5 | 0.99 | 0.495 |
| mt12psg040a | m | Cinta microperforada de papel, según UNE-EN 13963. (material) | 1.6 | 0.04 | 0.064 |
| mt12pho040a | kg | Pasta de juntas Hydropanel RM Finisher "PROMAT"; rango de temperatura de trabajo de 5 a 30°C, para aplicación manual con cinta de juntas. (material) | 0.6 | 2.38 | 1.428 |
| mt15bas035a | Ud | Cartucho de masilla elastómera tixotrópica, monocomponente, a base de polímeros híbridos (MS), de color gris, de 600 ml, de alta adherencia, con elevadas propiedades elásticas, resistencia al envejecimiento y a los rayos UV, dureza Shore A aproximada de 25 y alargamiento en rotura > 600%, según UNE-EN ISO 11600. (material) | 0.02 | 8.24 | 0.165 |
| mt12pho030a | m | Cinta de juntas Hydropanel Strip "PROMAT", de 50 mm de anchura. (material) | 2.1 | 0.04 | 0.084 |
| mt15pdw100a | m | Cinta adhesiva de doble cara, con adhesivo acrílico, de 50 mm de anchura, con resistencia a los rayos UV, rango de temperatura de trabajo de -20 a 100°C, suministrada en rollos de 50 m de longitud. (material) | 1.6 | 1.09 | 1.744 |
| mo052 | h | Oficial 1ª montador de sistemas de fachadas prefabricadas. (mano de obra) | 0.476 | 23.74 | 11.300 |
| mo099 | h | Ayudante montador de sistemas de fachadas prefabricadas. (mano de obra) | 0.476 | 21.94 | 10.443 |
| mo053 | h | Oficial 1ª montador de prefabricados interiores. (mano de obra) | 0.476 | 23.74 | 11.300 |
| mo100 | h | Ayudante montador de prefabricados interiores. (mano de obra) | 0.476 | 21.94 | 10.443 |
| mo054 | h | Oficial 1ª montador de aislamientos. (mano de obra) | 0.05 | 23.74 | 1.187 |
| mo101 | h | Ayudante montador de aislamientos. (mano de obra) | 0.05 | 21.94 | 1.097 |
| % | % | Costes directos complementarios | 3 % | 122.857 | 3.686 |
|  |  | Costes directos |  |  | 126.543 |

Residuos:
- colocación: mt12psg041c; factor de residuo 0.06
- colocación: mt12psg160f Perfil en L, de acero galvanizado, de 50 mm; factor de residuo 0.0188
- colocación: mt12psg050d Maestra Omega de chapa de acero galvanizado, de 80 mm de anchura, según UNE-EN 14195; factor de residuo 0.0179479
- colocación: mt12psg070l Canal de perfil de acero galvanizado de 80 mm de anchura, según UNE-EN 14195; factor de residuo 0.0107506
- colocación: mt12psg060l Montante de perfil de acero galvanizado de 80 mm de anchura, según UNE-EN 14195; factor de residuo 0.00736176
- colocación: mt12psg081i Tornillo autoperforante rosca-chapa 3,5x9,5 mm; factor de residuo 0.00555556
- colocación: mt16lra020edm; factor de residuo 0.0257386
- colocación: mt15pdw010bc; factor de residuo 0.035
- colocación: mt12pho010g; factor de residuo 0.0252
- colocación: mt12pho020a Tornillo HP-SP-PH2 "PROMAT" 3,9x32; factor de residuo 0.005
- colocación: mt12psg010p; factor de residuo 0.018
- colocación: mt12psg010g; factor de residuo 0.018
- colocación: mt12psg081c Tornillo autoperforante 3,5x25 mm; factor de residuo 0.00533333
- colocación: mt12psg081e Tornillo autoperforante 3,5x45 mm; factor de residuo 0.00521739
- colocación: mt12psg030a Pasta de juntas, según UNE-EN 13963; factor de residuo 0.03
- colocación: mt12psg040a Cinta microperforada de papel, según UNE-EN 13963; factor de residuo 0.0440299
- colocación: mt12pho040a; factor de residuo 0.0075
- colocación: mt15bas035a; factor de residuo 0.06
- colocación: mt12pho030a Cinta de juntas Hydropanel Strip "PROMAT", de 50 mm de anchura; factor de residuo 0.0439474

## Recursos

**mt12psg041c** m Banda autoadhesiva desolidarizante de espuma de poliuretano de celdas cerradas
Datos técnicos: Coste energético 2.361 MJ; Emisión de CO2 0.115 kg; Código LER 17 06 04; Masa del elemento 0.0157 kg; Volumen 0.000026 m3
Residuos:
- embalaje: re170203 Plástico. (componente de residuo); rendimiento 0.001 kg; Código LER 17 02 03; Masa del elemento 1 kg; Volumen 0.001667 m3

**mt12psg160f** m Perfil en L, de acero galvanizado, de 50 mm
Datos técnicos: Coste energético 80.032 MJ; Emisión de CO2 2.454 kg; Código LER 17 04 05; Masa del elemento 0.6 kg; Volumen 0.000286 m3
Residuos:
- embalaje: re170203 Plástico; rendimiento 0.005 kg

**mt12psg050d** m Maestra Omega de chapa de acero galvanizado, de 80 mm de anchura, según UNE-EN 14195
Datos técnicos: Coste energético 64.141 MJ; Emisión de CO2 1.969 kg; Código LER 17 04 05; Masa del elemento 0.48 kg; Volumen 0.000229 m3
Residuos:
- embalaje: re170203 Plástico; rendimiento 0.005 kg

**mt12psg070l** m Canal de perfil de acero galvanizado de 80 mm de anchura, según UNE-EN 14195
Datos técnicos: Coste energético 102.744 MJ; Emisión de CO2 3.151 kg; Código LER 17 04 05; Masa del elemento 0.77 kg; Volumen 0.000367 m3
Residuos:
- embalaje: re170203 Plástico; rendimiento 0.007 kg

**mt12psg060l** m Montante de perfil de acero galvanizado de 80 mm de anchura, según UNE-EN 14195
Datos técnicos: Coste energético 135.962 MJ; Emisión de CO2 4.167 kg; Código LER 17 04 05; Masa del elemento 1.02 kg; Volumen 0.000486 m3
Residuos:
- embalaje: re170203 Plástico; rendimiento 0.008 kg

**mt12psg081i** Ud Tornillo autoperforante rosca-chapa 3,5x9,5 mm
Datos técnicos: Coste energético 0.013 MJ; Emisión de CO2 0.001 kg; Código LER 17 04 05; Masa del elemento 0.0009 kg
Residuos:
- embalaje: re150101 Envases de papel y cartón. (componente de residuo); rendimiento 0.001 kg; Código LER 15 01 01; Masa del elemento 1 kg; Volumen 0.001333 m3

**mt16lra020edm** m² Panel semirrígido de lana mineral
Datos técnicos: Coste energético 245.942 MJ; Emisión de CO2 6.460 kg; Código LER 17 06 04; Masa del elemento 4.2 kg; Volumen 0.007 m3
Residuos:
- embalaje: re170203 Plástico; rendimiento 0.033 kg

**mt15pdw010bc** m² Lámina altamente transpirable
Datos técnicos: Coste energético 17.048 MJ; Emisión de CO2 0.594 kg; Código LER 17 06 04; Masa del elemento 0.148 kg; Volumen 0.000247 m3
Residuos:
- embalaje: re170203 Plástico; rendimiento 0.034 kg

**mt12pho010g** m² Placa de cemento Portland reforzado con fibras
Datos técnicos: Coste energético 243.512 MJ; Emisión de CO2 8.657 kg; Código LER 17 01 01; Masa del elemento 17.44 kg; Volumen 0.011627 m3
Residuos:
- embalaje: re170201 Madera. (componente de residuo); rendimiento 0.561 kg; Código LER 17 02 01; Masa del elemento 1 kg; Volumen 0.000909 m3
- embalaje: re170203 Plástico; rendimiento 0.24 kg

**mt12pho020a** Ud Tornillo HP-SP-PH2 "PROMAT" 3,9x32
Datos técnicos: Coste energético 0.026 MJ; Emisión de CO2 0.002 kg; Código LER 17 04 05; Masa del elemento 0.0018 kg
Residuos:
- embalaje: re150101 Envases de papel y cartón; rendimiento 0.001 kg

**mt12psg010p** m² Placa de yeso laminado H1 / UNE-EN 520 - 1200 / longitud / 12,5 / con los bordes longitudinales afinados
Datos técnicos: Coste energético 142.131 MJ; Emisión de CO2 4.311 kg; Código LER 17 08 02; Masa del elemento 10.73 kg; Volumen 0.01073 m3
Residuos:
- embalaje: re170203 Plástico; rendimiento 0.004 kg

**mt12psg010g** m² Placa de yeso laminado DF / UNE-EN 520 - 1200 / longitud / 15 / con los bordes longitudinales afinados
Datos técnicos: Coste energético 66.373 MJ; Emisión de CO2 4.105 kg; Código LER 17 08 02; Masa del elemento 12.38 kg; Volumen 0.01238 m3
Residuos:
- embalaje: re170203 Plástico; rendimiento 0.004 kg

**mt12psg081c** Ud Tornillo autoperforante 3,5x25 mm
Datos técnicos: Coste energético 0.022 MJ; Emisión de CO2 0.002 kg; Código LER 17 04 05; Masa del elemento 0.0015 kg
Residuos:
- embalaje: re150101 Envases de papel y cartón; rendimiento 0.001 kg

**mt12psg081e** Ud Tornillo autoperforante 3,5x45 mm
Datos técnicos: Coste energético 0.033 MJ; Emisión de CO2 0.002 kg; Código LER 17 04 05; Masa del elemento 0.0023 kg; Volumen 0.000001 m3
Residuos:
- embalaje: re150101 Envases de papel y cartón; rendimiento 0.001 kg

**mt12psg030a** kg Pasta de juntas, según UNE-EN 13963
Datos técnicos: Coste energético 12.798 MJ; Emisión de CO2 0.436 kg; Código LER 17 08 02; Masa del elemento 1 kg; Volumen 0.001 m3
Residuos:
- embalaje: re170203 Plástico; rendimiento 0.02 kg

**mt12psg040a** m Cinta microperforada de papel, según UNE-EN 13963
Datos técnicos: Coste energético 0.004 MJ; Emisión de CO2 0.006 kg; Código LER 20 01 01; Masa del elemento 0.0067 kg; Volumen 0.000009 m3

**mt12pho040a** kg Pasta de juntas Hydropanel RM Finisher "PROMAT"; rango de temperatura de trabajo de 5 a 30°C
Datos técnicos: Coste energético 13.573 MJ; Emisión de CO2 0.475 kg; Código LER 17 08 02; Masa del elemento 1 kg; Volumen 0.001 m3
Residuos:
- embalaje: re170203 Plástico; rendimiento 0.028 kg

**mt15bas035a** Ud Cartucho de masilla elastómera tixotrópica
Datos técnicos: Coste energético 113.498 MJ; Emisión de CO2 5.521 kg; Código LER 17 09 04; Masa del elemento 0.72 kg; Volumen 0.00048 m3
Residuos:
- embalaje: re170203 Plástico; rendimiento 0.1 kg

**mt12pho030a** m Cinta de juntas Hydropanel Strip "PROMAT", de 50 mm de anchura
Datos técnicos: Coste energético 5.954 MJ; Emisión de CO2 -0.056 kg; Código LER 17 02 03; Masa del elemento 0.0038 kg; Volumen 0.000006 m3
Residuos:
- embalaje: re170201 Madera; rendimiento 0.04 kg
