# Pilastra

- Propiedad del archivo: CYPE Ingenieros S.A.
- Formato: FIEBDC-3/2016
- Programa: Generador de precios de la construcción. CYPE Ingenieros, S.A.
- Fecha: 02/07/2024
- Divisa: EUR
- Costes indirectos: 3 %
- IVA: 21 %

## F Fachadas y particiones

### FD Defensas

#### FDB Balaustradas

**FDB020** Ud Pilastra.
Pilastra prefabricada de hormigón para balaustrada de sección cuadrada de 25x25x80 cm, colocada en cerramientos y recibida con mortero de cemento y cal, industrial, M-5. Incluso remate plano de 30x30x10 cm, replanteo, nivelación, rejuntado y limpieza.
Incluye: Limpieza y preparación del borde de apoyo. Replanteo, presentación y montaje en seco de las piezas. Colocación de las piezas de remate. Rejuntado y perfilado de juntas con mortero de cemento.
Criterio de medición de proyecto: Número de unidades previstas, según documentación gráfica de Proyecto.
Criterio de medición de obra: Se medirá el número de unidades realmente ejecutadas según especificaciones de Proyecto.

| Código | Ud | Descripción | Rendimiento | Precio | Importe |
|---|---|---|---|---|---|
| mt20bhp040b | Ud | Pilar cuadrado prefabricado de hormigón blanco para balaustrada, 25x25x80 cm, incluso base. (material) | 1 | 28.17 | 28.170 |
| mt20bhp060b | Ud | Remate plano prefabricado de hormigón blanco para pilastra de balaustrada, 30x30x10 cm. (material) | 1 | 6.29 | 6.290 |
| mt08aaa010a | m³ | Agua. (material) | 0.006 | 1.5 | 0.009 |
| mt09mif010Ma | t | Mortero industrial para albañilería, de cemento y cal, color blanco, categoría M-5 (resistencia a compresión 5 N/mm²), suministrado en sacos, según UNE-EN 998-2. (material) | 0.002 | 107.48 | 0.215 |
| mo020 | h | Oficial 1ª construcción. (mano de obra) | 0.2 | 22.13 | 4.426 |
| mo113 | h | Peón ordinario construcción. (mano de obra) | 0.205 | 20.78 | 4.260 |
| % | % | Costes directos complementarios | 2 % | 43.370 | 0.867 |
|  |  | Costes directos |  |  | 44.237 |

Residuos:
- colocación: mt20bhp040b Pilar cuadrado prefabricado de hormigón blanco para balaustrada, 25x25x80 cm, incluso base; factor de residuo 0.0248
- colocación: mt20bhp060b Remate plano prefabricado de hormigón blanco para pilastra de balaustrada, 30x30x10 cm; factor de residuo 0.0248
- colocación: mt09mif010Ma; factor de residuo 0.0063

## Recursos

**mt20bhp040b** Ud Pilar cuadrado prefabricado de hormigón blanco para balaustrada, 25x25x80 cm, incluso base
Datos técnicos: Coste energético 5.940 MJ; Emisión de CO2 5.039 kg; Código LER 17 01 01; Masa del elemento 32 kg; Volumen 0.021333 m3
Residuos:
- embalaje: re170201 Madera. (componente de residuo); rendimiento 0.001 kg; Código LER 17 02 01; Masa del elemento 1 kg; Volumen 0.000909 m3
- embalaje: re170203 Plástico. (componente de residuo); rendimiento 0.05 kg; Código LER 17 02 03; Masa del elemento 1 kg; Volumen 0.001667 m3

**mt20bhp060b** Ud Remate plano prefabricado de hormigón blanco para pilastra de balaustrada, 30x30x10 cm
Datos técnicos: Coste energético 6.090 MJ; Emisión de CO2 5.789 kg; Código LER 17 01 01; Masa del elemento 37 kg; Volumen 0.024667 m3
Residuos:
- embalaje: re170201 Madera; rendimiento 0.001 kg
- embalaje: re170203 Plástico; rendimiento 0.05 kg

**mt08aaa010a** m³ Agua
Datos técnicos: Coste energético 60.000 MJ; Emisión de CO2 30.000 kg

**mt09mif010Ma** t Mortero industrial para albañilería
Datos técnicos: Coste energético 2101.336 MJ; Emisión de CO2 182.161 kg; Código LER 17 01 01; Masa del elemento 1000 kg; Volumen 0.666667 m3
Residuos:
- embalaje: re150101 Envases de papel y cartón. (componente de residuo); rendimiento 14.286 kg; Código LER 15 01 01; Masa del elemento 1 kg; Volumen 0.001333 m3
- embalaje: re170201 Madera; rendimiento 0.769 kg
- embalaje: re170203 Plástico; rendimiento 0.301 kg
