# Balaustrada

- Propiedad del archivo: CYPE Ingenieros S.A.
- Formato: FIEBDC-3/2016
- Programa: Generador de precios de la construcción. CYPE Ingenieros, S.A.
- Fecha: 18/10/2024
- Divisa: EUR
- Costes indirectos: 3 %
- IVA: 21 %

## F Fachadas y particiones

### FD Defensas

#### FDB Balaustradas

**FDB010** m Balaustrada.
Balaustrada recta formada por balaustres prefabricados de hormigón de sección circular de 70 cm de altura y 15 cm de diámetro, colocada en cerramientos y recibida con mortero de cemento y cal, industrial, M-5. Incluso, pasamanos de 17x7x100 cm, replanteo, nivelación, rejuntado y limpieza.
Incluye: Limpieza y preparación del borde de apoyo. Presentación y montaje en seco de las piezas, por tramos entre pilastras. Colocación de las piezas. Rejuntado y perfilado de juntas con mortero de cemento.
Criterio de medición de proyecto: Longitud medida a ejes, según documentación gráfica de Proyecto.
Criterio de medición de obra: Se medirá, a ejes, la longitud realmente ejecutada según especificaciones de Proyecto.

| Código | Ud | Descripción | Rendimiento | Precio | Importe |
|---|---|---|---|---|---|
| mt20bhp010c | Ud | Balaustre circular prefabricado de hormigón blanco, de 70 cm de altura y diámetro 15 cm. (material) | 4 | 6.44 | 25.760 |
| mt20bhp030a | m | Pasamanos prefabricado de hormigón blanco de una pieza, para balaustrada, 17x7x100 cm. (material) | 1 | 6.36 | 6.360 |
| mt08aaa010a | m³ | Agua. (material) | 0.027 | 1.5 | 0.041 |
| mt09mif010Ma | t | Mortero industrial para albañilería, de cemento y cal, color blanco, categoría M-5 (resistencia a compresión 5 N/mm²), suministrado en sacos, según UNE-EN 998-2. (material) | 0.15 | 107.48 | 16.122 |
| mo020 | h | Oficial 1ª construcción. (mano de obra) | 0.8 | 22.13 | 17.704 |
| mo113 | h | Peón ordinario construcción. (mano de obra) | 1.22 | 20.78 | 25.352 |
| % | % | Costes directos complementarios | 2 % | 91.339 | 1.827 |
|  |  | Costes directos |  |  | 93.166 |

Residuos:
- colocación: mt20bhp010c Balaustre circular prefabricado de hormigón blanco, de 70 cm de altura y diámetro 15 cm; factor de residuo 0.0248
- colocación: mt20bhp030a Pasamanos prefabricado de hormigón blanco de una pieza, para balaustrada, 17x7x100 cm; factor de residuo 0.0248
- colocación: mt09mif010Ma; factor de residuo 0.0063

## Recursos

**mt20bhp010c** Ud Balaustre circular prefabricado de hormigón blanco, de 70 cm de altura y diámetro 15 cm
Datos técnicos: Coste energético 5.430 MJ; Emisión de CO2 2.489 kg; Código LER 17 01 01; Masa del elemento 15 kg; Volumen 0.01 m3
Residuos:
- embalaje: re170201 Madera. (componente de residuo); rendimiento 0.001 kg; Código LER 17 02 01; Masa del elemento 1 kg; Volumen 0.000909 m3
- embalaje: re170203 Plástico. (componente de residuo); rendimiento 0.05 kg; Código LER 17 02 03; Masa del elemento 1 kg; Volumen 0.001667 m3

**mt20bhp030a** m Pasamanos prefabricado de hormigón blanco de una pieza, para balaustrada, 17x7x100 cm
Datos técnicos: Coste energético 3.958 MJ; Emisión de CO2 2.398 kg; Código LER 17 01 01; Masa del elemento 15 kg; Volumen 0.01 m3
Residuos:
- embalaje: re170201 Madera; rendimiento 0.003 kg
- embalaje: re170203 Plástico; rendimiento 0.032 kg

**mt08aaa010a** m³ Agua
Datos técnicos: Coste energético 60.000 MJ; Emisión de CO2 30.000 kg

**mt09mif010Ma** t Mortero industrial para albañilería
Datos técnicos: Coste energético 2101.336 MJ; Emisión de CO2 182.161 kg; Código LER 17 01 01; Masa del elemento 1000 kg; Volumen 0.666667 m3
Residuos:
- embalaje: re150101 Envases de papel y cartón. (componente de residuo); rendimiento 14.286 kg; Código LER 15 01 01; Masa del elemento 1 kg; Volumen 0.001333 m3
- embalaje: re170201 Madera; rendimiento 0.769 kg
- embalaje: re170203 Plástico; rendimiento 0.301 kg
