# Balcón de fachada, de hierro forjado

- Propiedad del archivo: CYPE Ingenieros S.A.
- Formato: FIEBDC-3/2016
- Programa: Generador de precios de la construcción. CYPE Ingenieros, S.A.
- Fecha: 18/10/2024
- Divisa: EUR
- Costes indirectos: 3 %
- IVA: 21 %

## F Fachadas y particiones

### FD Defensas

#### FDL Balcones

**FDL010** Ud Balcón de fachada, de hierro forjado.
Balcón de 150 cm de longitud y 50 cm de anchura, compuesto de los siguientes elementos: BARANDILLA: en forma recta en U de 110 cm de altura, formada por bastidor compuesto de barandal superior e inferior de pletina de perfil macizo de hierro forjado marcado de 40x8 mm y montantes de cuadradillo de perfil macizo de hierro forjado marcado de 16x16 mm con una separación de 100 cm entre sí, entrepaño para relleno de los huecos del bastidor compuesto de barrotes verticales de cuadradillo de perfil macizo de hierro forjado marcado, liso, de 12x12 mm con una separación de 12 cm; BASE: piezas de azulejo, de 200x200 mm, color blanco, acabado mate, gama media, capacidad de absorción de agua E>10%, grupo BIII, según UNE-EN 14411 en su cara inferior, capa intermedia de hormigón ligero, de resistencia a compresión 1,5 MPa y 480 kg/m³ de densidad, premezclado con arcilla expandida de granulometría entre 3 y 9 mm, cemento gris y aditivos, de 4 cm de espesor y piezas de gres esmaltado, de 200x200 mm, gama media, capacidad de absorción de agua E<3%, grupo BIb, según UNE-EN 14411 en su cara superior, colocadas con adhesivo cementoso mejorado, C2 TE, según UNE-EN 12004, con deslizamiento reducido y tiempo abierto ampliado y rejuntadas con mortero de juntas cementoso mejorado, con absorción de agua reducida y resistencia elevada a la abrasión, tipo CG2 W A, según UNE-EN 13888, color blanco, para juntas de 2 a 15 mm. Incluso patillas de anclaje para recibido en obra de fábrica con mortero de cemento, industrial, M-5. Elaboración en taller y ajuste final en obra.
Incluye: Marcado de los puntos de fijación del bastidor. Presentación del tramo de barandilla de forma que los puntos de anclaje del bastidor se sitúen en los puntos marcados. Aplomado y nivelación. Resolución de las uniones al paramento. Montaje de elementos complementarios. Replanteo de los niveles, de la disposición de piezas y de las juntas de la cara inferior. Colocación de las piezas de la cara inferior. Vertido y regleado del hormigón ligero. Preparación y aplicación del material de colocación. Replanteo de los niveles, de la disposición de piezas y de las juntas de la cara superior. Colocación de las piezas de la cara superior. Rejuntado de las piezas de la cara superior. Acabado y limpieza final.
Criterio de medición de proyecto: Longitud medida a ejes, según documentación gráfica de Proyecto.
Criterio de medición de obra: Se medirá, en verdadera magnitud, a ejes, la longitud realmente ejecutada según especificaciones de Proyecto.

| Código | Ud | Descripción | Rendimiento | Precio | Importe |
|---|---|---|---|---|---|
| mt08aaa010a | m³ | Agua. (material) | 0.018 | 1.5 | 0.027 |
| mt09mif010ca | t | Mortero industrial para albañilería, de cemento, color gris, categoría M-5 (resistencia a compresión 5 N/mm²), suministrado en sacos, según UNE-EN 998-2. (material) | 0.045 | 53.48 | 2.407 |
| mt26aad010h | m | Pletina de perfil macizo de hierro forjado marcado de 40x8 mm, montado en taller con tratamiento anticorrosión según UNE-EN ISO 1461 e imprimación SHOP-PRIMER a base de resina polivinil-butiral con un espesor medio de recubrimiento de 20 micras. (material) | 5 | 16.57 | 82.850 |
| mt26aad010b | m | Cuadradillo de perfil macizo de hierro forjado marcado de 16x16 mm, montado en taller con tratamiento anticorrosión según UNE-EN ISO 1461 e imprimación SHOP-PRIMER a base de resina polivinil-butiral con un espesor medio de recubrimiento de 20 micras. (material) | 1.733 | 17.71 | 30.691 |
| mt26aad020a | m | Cuadradillo de perfil macizo de hierro forjado marcado, liso, de 12x12 mm, montado en taller con tratamiento anticorrosión según UNE-EN ISO 1461 e imprimación SHOP-PRIMER a base de resina polivinil-butiral con un espesor medio de recubrimiento de 20 micras. (material) | 12.5 | 15.96 | 199.500 |
| mt19aba100an | m² | Piezas de azulejo, de 200x200 mm, color blanco, acabado mate, gama media, capacidad de absorción de agua E>10%, grupo BIII, según UNE-EN 14411. (material) | 0.788 | 12.67 | 9.984 |
| mt10hlw020a | m³ | Hormigón ligero, de resistencia a compresión 1,5 MPa y 480 kg/m³ de densidad, premezclado con arcilla expandida de granulometría entre 3 y 9 mm, cemento gris y aditivos. (material) | 0.032 | 210.9 | 6.749 |
| mt09mcp100d | kg | Adhesivo cementoso mejorado, C2 TE, según UNE-EN 12004, con deslizamiento reducido y tiempo abierto ampliado, color blanco, a base de cemento de alta resistencia, áridos seleccionados, aditivos y resinas sintéticas, para la colocación en capa fina de todo tipo de piezas cerámicas en paramentos verticales interiores y pavimentos interiores y exteriores. (material) | 3 | 0.5 | 1.500 |
| mt19abe100adb | m² | Piezas de gres esmaltado, de 200x200 mm, gama media, capacidad de absorción de agua E<3%, grupo BIb, según UNE-EN 14411. (material) | 0.788 | 15.37 | 12.112 |
| mt09mcp020bB | kg | Mortero de juntas cementoso mejorado, con absorción de agua reducida y resistencia elevada a la abrasión, tipo CG2 W A, según UNE-EN 13888, color blanco, para juntas de 2 a 15 mm, a base de cemento de alta resistencia, áridos seleccionados, aditivos especiales y pigmentos, con efecto antimoho, antiverdín y preventivo de las eflorescencias, hidrorrepelente, especial para rejuntado de todo tipo de piezas cerámicas y piedras naturales en zonas de proliferación de microorganismos. (material) | 0.188 | 1.46 | 0.274 |
| mq08sol020 | h | Equipo y elementos auxiliares para soldadura eléctrica. (maquinaria) | 0.1 | 3.42 | 0.342 |
| mo018 | h | Oficial 1ª cerrajero. (mano de obra) | 0.209 | 22.42 | 4.686 |
| mo059 | h | Ayudante cerrajero. (mano de obra) | 0.209 | 21.06 | 4.402 |
| mo020 | h | Oficial 1ª construcción. (mano de obra) | 0.709 | 22.13 | 15.690 |
| mo113 | h | Peón ordinario construcción. (mano de obra) | 0.92 | 20.78 | 19.118 |
| mo023 | h | Oficial 1ª solador. (mano de obra) | 0.52 | 22.13 | 11.508 |
| mo061 | h | Ayudante solador. (mano de obra) | 0.52 | 21.02 | 10.930 |
| % | % | Costes directos complementarios | 2 % | 412.770 | 8.255 |
|  |  | Costes directos |  |  | 421.025 |

Residuos:
- colocación: mt09mif010ca; factor de residuo 0.0189
- colocación: mt26aad010h; factor de residuo 0.0147378
- colocación: mt26aad010b; factor de residuo 0.0146617
- colocación: mt26aad020a; factor de residuo 0.0147785
- colocación: mt19aba100an; factor de residuo 0.0360588
- colocación: mt09mcp100d; factor de residuo 0.07
- colocación: mt19abe100adb Piezas de gres esmaltado, de 200x200 mm, gama media, capacidad de absorción de agua E<3%, grupo BIb, según UNE-EN 14411; factor de residuo 0.0352714
- colocación: mt09mcp020bB; factor de residuo 0.07

## Recursos

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt26aad010h** m Pletina de perfil macizo de hierro forjado marcado de 40x8 mm
Datos técnicos: Coste energético 60.817 MJ; Emisión de CO2 3.790 kg; Código LER 17 04 05; Masa del elemento 2.51 kg; Volumen 0.001195 m3

**mt26aad010b** m Cuadradillo de perfil macizo de hierro forjado marcado de 16x16 mm
Datos técnicos: Coste energético 48.702 MJ; Emisión de CO2 3.035 kg; Código LER 17 04 05; Masa del elemento 2.01 kg; Volumen 0.000957 m3

**mt26aad020a** m Cuadradillo de perfil macizo de hierro forjado marcado
Datos técnicos: Coste energético 25.926 MJ; Emisión de CO2 1.616 kg; Código LER 17 04 05; Masa del elemento 1.07 kg; Volumen 0.00051 m3

**mt19aba100an** m² Piezas de azulejo
Datos técnicos: Coste energético 211.989 MJ; Emisión de CO2 13.362 kg; Código LER 17 01 03; Masa del elemento 25 kg; Volumen 0.02 m3
Residuos:
- embalaje: re150101 Envases de papel y cartón; rendimiento 0.182 kg
- embalaje: re170201 Madera; rendimiento 0.023 kg

**mt10hlw020a** m³ Hormigón ligero
Datos técnicos: Coste energético 384.000 MJ; Emisión de CO2 48.000 kg; Código LER 17 01 01; Masa del elemento 480 kg; Volumen 0.32 m3

**mt09mcp100d** kg Adhesivo cementoso mejorado
Datos técnicos: Coste energético 3.871 MJ; Emisión de CO2 0.344 kg; Código LER 17 09 04; Masa del elemento 1 kg; Volumen 0.000667 m3
Residuos:
- embalaje: re170203 Plástico; rendimiento 0.003 kg

**mt19abe100adb** m² Piezas de gres esmaltado, de 200x200 mm, gama media, capacidad de absorción de agua E<3%, grupo BIb, según UNE-EN 14411
Datos técnicos: Coste energético 136.228 MJ; Emisión de CO2 6.667 kg; Código LER 17 01 03; Masa del elemento 11.5 kg; Volumen 0.0092 m3
Residuos:
- embalaje: re150101 Envases de papel y cartón; rendimiento 0.183 kg
- embalaje: re170201 Madera; rendimiento 0.023 kg

**mt09mcp020bB** kg Mortero de juntas cementoso mejorado
Datos técnicos: Coste energético 7.725 MJ; Emisión de CO2 0.576 kg; Código LER 17 09 04; Masa del elemento 1 kg; Volumen 0.000667 m3
Residuos:
- embalaje: re150101 Envases de papel y cartón; rendimiento 0.02 kg
- embalaje: re170201 Madera; rendimiento 0.005 kg
- embalaje: re170203 Plástico; rendimiento 0.008 kg
