# Barandilla de vidrio, para protección de huecos de fachada. Sistema "EXLABESA"

- Propiedad del archivo: CYPE Ingenieros S.A.
- Formato: FIEBDC-3/2016
- Programa: Generador de precios de la construcción. CYPE Ingenieros, S.A.
- Fecha: 26/06/2025
- Divisa: EUR
- Costes indirectos: 3 %
- IVA: 21 %

## F Fachadas y particiones

### FD Defensas

#### FDY Sistemas de barandillas de vidrio

**FDY070** Ud Barandilla de vidrio, para protección de huecos de fachada. Sistema "EXLABESA".
Sistema de barandilla Glass Rail inFix, para protección de huecos de fachada de 50 cm de anchura, formado por perfil de aluminio extruido, de 30x50 mm, acabado lacado color blanco con el sello QUALICOAT, que garantiza el espesor y la calidad del proceso de lacado y pletinas de refuerzo, con pasamanos, capaz de soportar una fuerza horizontal uniformemente repartida de 0,8 kN/m aplicada en el borde superior del pasamanos según CTE DB SE-AE, de altura máxima 110 cm, para vidrio laminar de seguridad, compuesto por dos lunas de 6 mm de espesor, unidas mediante dos láminas incoloras de butiral de polivinilo, de 0,38 mm de espesor cada una. Incluso anclajes para fijación a la superficie soporte.
Incluye: Marcado de los puntos de fijación. Aplomado y nivelación. Fijación de los anclajes. Montaje de elementos complementarios.
Criterio de medición de proyecto: Número de unidades previstas, según documentación gráfica de Proyecto.
Criterio de medición de obra: Se medirá el número de unidades realmente ejecutadas según especificaciones de Proyecto.

| Código | Ud | Descripción | Rendimiento | Precio | Importe |
|---|---|---|---|---|---|
| mt25dex050ah | Ud | Sistema de barandilla de vidrio Glass Rail inFix "EXLABESA", para protección de huecos de fachada de entre 50 y 200 cm de anchura, formado por perfil de aluminio extruido, de 30x50 mm, acabado lacado color blanco con el sello QUALICOAT, que garantiza el espesor y la calidad del proceso de lacado y pletinas de refuerzo, con pasamanos, capaz de soportar una fuerza horizontal uniformemente repartida de 0,8 kN/m aplicada en el borde superior del pasamanos según CTE DB SE-AE. Incluso accesorios, piezas, y juntas de EPDM. (material) | 1 | 95.29 | 95.290 |
| mt26aaa023a | Ud | Anclaje mecánico con taco de expansión de acero galvanizado, tuerca y arandela. (material) | 8 | 1.47 | 11.760 |
| mt21ves015c | m² | Vidrio laminar de seguridad, compuesto por dos lunas de 6 mm de espesor, unidas mediante dos láminas incoloras de butiral de polivinilo, de 0,38 mm de espesor cada una. Según UNE-EN ISO 12543-2, UNE-EN 14449 y UNE-EN 12150-1 (material) | 0.55 | 68 | 37.400 |
| mo011 | h | Oficial 1ª montador. (mano de obra) | 5.3 | 23.74 | 125.822 |
| mo080 | h | Ayudante montador. (mano de obra) | 5.3 | 21.94 | 116.282 |
| % | % | Costes directos complementarios | 2 % | 386.554 | 7.731 |
|  |  | Costes directos |  |  | 394.285 |

Residuos:
- colocación: mt25dex050ah; factor de residuo 0.024
- colocación: mt21ves015c; factor de residuo 0.0074693

## Recursos

**mt25dex050ah** Ud Sistema de barandilla de vidrio Glass Rail inFix "EXLABESA"
Datos técnicos: Coste energético 104.895 MJ; Emisión de CO2 7.486 kg; Código LER 17 04 02; Masa del elemento 0.95 kg; Volumen 0.000633 m3
Residuos:
- embalaje: re170203 Plástico. (componente de residuo); rendimiento 0.008 kg; Código LER 17 02 03; Masa del elemento 1 kg; Volumen 0.001667 m3

**mt26aaa023a** Ud Anclaje mecánico con taco de expansión de acero galvanizado, tuerca y arandela
Datos técnicos: Coste energético 0.725 MJ; Emisión de CO2 0.071 kg; Código LER 17 04 05; Masa del elemento 0.025 kg; Volumen 0.000012 m3
Residuos:
- embalaje: re150101 Envases de papel y cartón. (componente de residuo); rendimiento 0.002 kg; Código LER 15 01 01; Masa del elemento 1 kg; Volumen 0.001333 m3
- embalaje: re170203 Plástico; rendimiento 0.001 kg

**mt21ves015c** m² Vidrio laminar de seguridad
Datos técnicos: Coste energético 421.389 MJ; Emisión de CO2 31.235 kg; Código LER 17 02 02; Masa del elemento 30 kg; Volumen 0.03 m3
Residuos:
- embalaje: re170604 Materiales de aislamiento distintos de los especificados en los códigos 17 06 01 y 17 06 03. (componente de residuo); rendimiento 0.015 kg; Código LER 17 06 04; Masa del elemento 1 kg; Volumen 0.001667 m3
