# Instalación de riego y evacuación de ajardinamiento vertical con cultivo hidropónico en geoproductos

- Propiedad del archivo: CYPE Ingenieros S.A.
- Formato: FIEBDC-3/2016
- Programa: Generador de precios de la construcción. CYPE Ingenieros, S.A.
- Fecha: 11/06/2024
- Divisa: EUR
- Costes indirectos: 3 %
- IVA: 21 %

## F Fachadas y particiones

### FJ Ajardinamientos verticales

#### FJG Riego

**FJG010** m² Instalación de riego y evacuación de ajardinamiento vertical con cultivo hidropónico en geoproductos.
Instalación de riego y evacuación de ajardinamiento vertical con cultivo hidropónico en geoproductos, para interior, con una superficie de entre 10 y 25 m²; con sistema compuesto de los siguientes elementos: INSTALACIÓN DE RIEGO: tubería de abastecimiento y distribución, realizada con tubo de PVC, de 25 mm de diámetro exterior; tubería de riego por goteo, realizada con tubo de polietileno, color negro, de 16 mm de diámetro exterior, con goteros autocompensables y autolimpiables integrados, situados cada 30 cm; FERTILIZACIÓN: equipo de inyección de abono, con electroválvulas, válvula antirretorno y regulación de la presión diferencial, conexionado a depósito de solución hidropónica; INSTALACIÓN DE EVACUACIÓN DE AGUAS: tubería de evacuación realizada con tubo de PVC, conexionado a la red de saneamiento.
Criterio de valoración económica: El precio no incluye la comprobación y el mantenimiento de las instalaciones, las bombas, el sistema centralizado de control ni el canalón para recogida de aguas.
Incluye: Replanteo. Colocación y fijación de los elementos de la instalación de riego. Colocación de los elementos para fertilización. Colocación y fijación de los elementos de la instalación de evacuación de aguas. Conexionado.
Criterio de medición de proyecto: Superficie medida según documentación gráfica de Proyecto, sin duplicar esquinas ni encuentros, deduciendo los huecos de superficie mayor de 5 m².
Criterio de medición de obra: Se medirá la superficie realmente ejecutada según especificaciones de Proyecto, sin duplicar esquinas ni encuentros, deduciendo los huecos de superficie mayor de 5 m².

| Código | Ud | Descripción | Rendimiento | Precio | Importe |
|---|---|---|---|---|---|
| mt48rsg010ac | m² | Sistema para riego con fertilización y evacuación de aguas con vertido a la red de saneamiento, formado por tubo de PVC, de 25 mm de diámetro exterior; tubo de polietileno, color negro, de 16 mm de diámetro exterior, con goteros autocompensables y autolimpiables integrados, situados cada 30 cm; tubo de PVC; equipo de inyección de abono y depósito de solución hidropónica; válvulas limitadoras de presión, llaves de paso, filtro y electroválvulas, para una superficie ajardinada de entre 10 y 25 m². (material) | 1 | 47.77 | 47.770 |
| mo008 | h | Oficial 1ª fontanero. (mano de obra) | 1.41 | 22.74 | 32.063 |
| mo107 | h | Ayudante fontanero. (mano de obra) | 3.04 | 20.98 | 63.779 |
| % | % | Costes directos complementarios | 2 % | 143.612 | 2.872 |
|  |  | Costes directos |  |  | 146.484 |
