# Ajardinamiento vertical con cultivo hidropónico en geoproductos, para interior

- Propiedad del archivo: CYPE Ingenieros S.A.
- Formato: FIEBDC-3/2016
- Programa: Generador de precios de la construcción. CYPE Ingenieros, S.A.
- Fecha: 23/01/2025
- Divisa: EUR
- Costes indirectos: 3 %
- IVA: 21 %

## F Fachadas y particiones

### FJ Ajardinamientos verticales

#### FJI Subestructura soporte y vegetación, para interior

**FJI022** m² Ajardinamiento vertical con cultivo hidropónico en geoproductos, para interior.
Ajardinamiento vertical con cultivo hidropónico en geoproductos, para interior, con una superficie de hasta 5 m²; compuesto de: SUBESTRUCTURA SOPORTE: entramado metálico de perfiles tubulares de aluminio anodizado, de sección cuadrada, de 40x40 mm y 3 mm de espesor, fijados al soporte base con escuadras y tornillos, con una modulación de 300 mm; IMPERMEABILIZACIÓN: panel impermeabilizante, de 3050x2050 mm, formado por placas de PVC extrusionado, color blanco, de 10 mm de espesor, con las juntas selladas con masilla a base de poliuretano de secado rápido, fijadas a la subestructura soporte con tornillos; MEDIO DE CULTIVO: geocompuesto formado por una capa de geotextil no tejido y una manta de retención, fijado a la impermeabilización con grapas de acero inoxidable; VEGETACIÓN: especies de plantas para interior; con una densidad de plantación de 30 ud/m².
Criterio de valoración económica: El precio no incluye el mantenimiento y reposición parcial de la vegetación, la instalación de riego y evacuación, el sistema centralizado de control ni el canalón para recogida de aguas.
Incluye: Replanteo y marcado de los puntos de fijación del entramado. Aplomado, nivelación y fijación del entramado. Resolución de puntos singulares. Fijación de la impermeabilización. Sellado de juntas. Corte y preparación del geoproducto. Fijación del geoproducto. Colocación de la vegetación en los bolsillos del geoproducto.
Criterio de medición de proyecto: Superficie medida según documentación gráfica de Proyecto, sin duplicar esquinas ni encuentros, deduciendo los huecos de superficie mayor de 5 m².
Criterio de medición de obra: Se medirá la superficie realmente ejecutada según especificaciones de Proyecto, sin duplicar esquinas ni encuentros, deduciendo los huecos de superficie mayor de 5 m².

| Código | Ud | Descripción | Rendimiento | Precio | Importe |
|---|---|---|---|---|---|
| mt15var040a | m | Perfil tubular de aluminio anodizado, de sección cuadrada, de 40x40 mm y 3 mm de espesor, con escuadras y tornillos, para la fijación de paneles impermeabilizantes. (material) | 3 | 6.93 | 20.790 |
| mt15dag400a | m² | Panel impermeabilizante, de 3050x2050 mm, formado por placas de PVC extrusionado, color blanco, de 10 mm de espesor, con las juntas selladas con masilla a base de poliuretano de secado rápido. (material) | 1 | 30.25 | 30.250 |
| mt14geo100a | m² | Geocompuesto formado por una capa de geotextil no tejido y una manta de retención; con grapas de acero inoxidable. (material) | 1 | 10.19 | 10.190 |
| mt48epa020a248 | Ud | Especies de plantas para interior, 2,48€/ud, suministradas en contenedor; para sistemas de ajardinamiento vertical. (material) | 30 | 2.48 | 74.400 |
| mo011 | h | Oficial 1ª montador. (mano de obra) | 0.93 | 23.74 | 22.078 |
| mo080 | h | Ayudante montador. (mano de obra) | 0.93 | 21.94 | 20.404 |
| mo040 | h | Oficial 1ª jardinero. (mano de obra) | 0.53 | 23.1 | 12.243 |
| mo086 | h | Ayudante jardinero. (mano de obra) | 0.53 | 21.94 | 11.628 |
| % | % | Costes directos complementarios | 2 % | 201.983 | 4.040 |
|  |  | Costes directos |  |  | 206.023 |

Residuos:
- colocación: mt15var040a; factor de residuo 0.048
- colocación: mt15dag400a; factor de residuo 0.024
- colocación: mt14geo100a Geocompuesto formado por una capa de geotextil no tejido y una manta de retención; con grapas de acero inoxidable; factor de residuo 0.035
- colocación: mt48epa020a248 Especies de plantas para interior, 2,48€/ud, suministradas en contenedor; para sistemas de ajardinamiento vertical; factor de residuo 0.02

## Recursos

**mt15var040a** m Perfil tubular de aluminio anodizado
Datos técnicos: Coste energético 137.530 MJ; Emisión de CO2 10.383 kg; Código LER 17 04 02; Masa del elemento 1.199 kg; Volumen 0.000799 m3
Residuos:
- embalaje: re170203 Plástico. (componente de residuo); rendimiento 0.005 kg; Código LER 17 02 03; Masa del elemento 1 kg; Volumen 0.001667 m3

**mt15dag400a** m² Panel impermeabilizante
Datos técnicos: Coste energético 1001.370 MJ; Emisión de CO2 35.504 kg; Código LER 17 06 04; Masa del elemento 12.4 kg; Volumen 0.020667 m3
Residuos:
- embalaje: re170203 Plástico; rendimiento 0.034 kg

**mt14geo100a** m² Geocompuesto formado por una capa de geotextil no tejido y una manta de retención; con grapas de acero inoxidable
Datos técnicos: Coste energético 20.345 MJ; Emisión de CO2 1.010 kg; Código LER 17 02 03; Masa del elemento 0.14 kg; Volumen 0.000233 m3
Residuos:
- embalaje: re170203 Plástico; rendimiento 0.07 kg

**mt48epa020a248** Ud Especies de plantas para interior, 2,48€/ud, suministradas en contenedor; para sistemas de ajardinamiento vertical
Datos técnicos: Coste energético 9.600 MJ; Emisión de CO2 -0.249 kg; Código LER 20 02 01; Masa del elemento 0.32 kg; Volumen 0.000213 m3
